# DMT_Bochum_Neubau Depot
Angebotsaufforderung (GAEB 90, DA83)
Währung: EUR
Auftraggeber: DMT - Gesellschaft für Lehre und Bildung mbH Herner Straße 4

## Gebäudereinigung

### 16 Gebäudereinigung

*Hinweis*
Projektbeschreibung:

Am westlichen Rand des Areals Innenstadt West in Bochum
soll für das Deutsche Bergbaumuseum auf einer
derzeitigen Freifläche ein Forschungsgebäude mit
integriertem Depot entstehen. Der Neubau beherbergt
Sammlungs- und Depotflächen, Büroflächen, einen
Logistikbereich sowie zugehörige Sozial-, Neben-, und
Technikräume.

Funktion
Die Sammlungs- und Depotflächen dienen zukünftig
hauptsächlich zur Lagerung bergbaulicher
Sammlungsgegenstände. Die Sammlungsflächen sind
übereinander in drei unterschiedliche Bereiche/
Geschosse plaziert (Fotothek, Archiv, Bibliothek),
ergänzt um Sonderfunktionsräume etc., während die
Depotflächen in möglichst großen und flexibel nutzbaren
Clustern zusammengefasst werden.

Gebäudekonzept
Der Neubau ist im Sockelbau als rechteckiger Baukörper
mit einer Länge von ca. 86,60 m und einer Breite von
ca. 51,30 m geplant. Der quadratische Forschungsbau
weist eine Abmessung von ca. 31,60 m x 31,60 m auf, der
auf dem Sockelbau aufgesetzte Depotbereich eine
Abmessung von ca. 46,20 m x 41,50 m.
Die Dächer des Forschungs- und Depotbaus erhalten,
neben Technikaufbauten und PV-Anlage (Depot), jeweils
eine extensive Dachbegrünung. Zusätzlich befindet sich
auf dem Dach des EG eine intensivbegrünte, begehbare
Dachlandschaft.

Der Neubau ist drei- (Depot) bis viergeschossig
(Forschung) und hat eine Gesamthöhe bis ca. 17,50 m.

Fassade / Erscheinungsbild
Die Gliederung der Funktionen Depotbereich und
Forschungsbau ist in der Fassade klar ablesbar. Während
der Depotbau sich durch die Klinker-Materialität eher
als massiver Baukörper zeigt, wirkt der Forschungsbau
durch seine transparente und filigrane Fassadenstruktur
leicht, modern und zeitlos.

 Perspektive Südwest (aus Blickrichtung Nordpol)

Bei dem Fassadenmaterial des Depots handelt es sich um
eine hinterlüftete Klinker-/ Klinkerriemchenfassade mit
anthrazit/ grauen Kohlebrand-Grundtönen, akzentuiert
mit dunkelrot-braune Klinkersteinen, bei dem
Forschungsbau um eine filigran wirkende
Pfosten-Riegel-Konstruktion, ergänzt mit horizontalen
und vertikalen Blechlisenen in einem klar gegliederten
Fassadenraster mit Bezug auf das Depotraster.

*Hinweis*
Gegenstand der Ausschreibung

Ausführungszeitraum für die Gesamtbaumaßnahme
Start voraussichtlich Ende Juli 2024 -bis ca. September
2026 (ca. 26 Monate)

Betriebszeiten der Baustelle:
Montag bis Freitag: von 06:00 Uhr bis 19:00 Uhr
Optional / außerhalb der Regelarbeitszeiten, nach
Freigabe des AG:
Samstag: von 07:00 Uhr bis 16:00 Uhr

Gebäudedaten (Stand Entwurfsplanung):
BGF (R) nach DIN 277: ca.11.300 m2
BRI (R) nach DIN 277: ca. 58.400 m3
Grundfläche Erdgeschoss: ca. 4.500 m2
Nutzflächen NUF 1-6: ca. 8.200 m2
Nutzflächen NUF 7: ca. 350 m2
Nutzflächen NUF 1-7: ca. 8.550 m2

Außenabmessung Erdgeschoss: ca. 86,60 m x 51,30 m
Außenabmessung Regelgeschoss Forschungsbau: ca. 31,60 m
x 31,60 m
Außenabmessung Regelgeschoss Depot: ca. 46,18 m x 41,45
m

Geschosse und Höhen
Anzahl Geschosse oberirdisch: 4 (Forschungsbau) bzw. 3
(Depot)
Anzahl Geschosse unterirdisch: 0

Geschosshöhen:
Erdgeschoss (Forschungsbau) ca. 5,20 m
Erdgeschoss (Depot) ca. 6,00 m
1. Obergeschoss (Forschungsbau) ca. 4,00 m
1. Obergeschoss (Depot) ca. 5,25 m
2. Obergeschoss (Forschungsbau) ca. 4,00 m
2. Obergeschoss (Depot) ca. 5,11 m
3. Obergeschoss (Forschungsbau) ca. 4,32 m

Gesamthöhe Forschungsbau über OK Gelände OK Attika ca.
17,52 m
Gesamthöhe Depot über OK Gelände OK Attika ca. 16,40 m

Höhenlage über Normalhöhennull
Höhenlage OKF EG ca. 74,66 m ü NHN
Höhenlage OKF 1.OG ca. 79,86 m ü NHN
Höhenlage OKF 2.OG (Forschungsbau) ca. 83,81 m ü NHN
Höhenlage OKF 2.OG (Depot) ca. 85,11 m ü NHN
Höhenlage OKF 3.OG (Forschungsbau) ca. 87,86 m ü NHN
Höhenlage OK Attika Forschungsbau ca. 92,18 m ü NHN
Höhenlage OK Attika Depot ca. 90,22 m ü NHN

*Hinweis*
Besondere örtliche Hinweise:

Das Grundstück grenzt an der nordöstlichen Seite des
definierten Baufeldes an den sogenannten Nordpol.
Dieser weist eine Höhendifferenz von etwa 15 m zum
Gelände des Grundstücks auf. Der Nordpol bietet eine
begehbare Plattform, welche einen späteren Blick auf
die angedachte Dachlandschaft bietet.

An der südöstlichen Seite wird das vorhandene Baufeld
durch ein ehemaliges Industrieareal mit heute unter
Denkmalschutz stehenden Industriegebäuden begrenzt.
Eines dieser Gebäude ist die bekannte Jahrhunderthalle.

Das Grundstück ist an drei Seiten von Verkehrsstraßen
und Verkehrswegen unterschiedlicher Art umschlossen.
Die Hauptverkehrsanbindung des Grundstücks erfolgt über
die Straßenkreuzung südwestlich zwischen der
Wattenscheider Straße und der Gahlensche Straße.

Die südöstlich gelegene Straße, parallel zum Nordpol,
wird in Zukunft durch die Stadt Bochum zu einer
Fahrradschnellstraße umgebaut.

Die Baustellenzu- und ausfahrt erfolgt gem. BE-Plan
ausschließlich über die Südöstlich vom Baugrundstück
gelegene Straße "Am Nordpol" (Bezeichnung im BE-Plan,
kein offizieller Straßenname), welche von der Straße
"An der Jahrhunderthalle" abgeht.

*Hinweis*
Lastenannahmen:

Das Gebäude befindet sich am Standort in Bochum gemäß
Eurocode DIN EN 1991-1-3 bzw. 4 (inkl. NA) in der
Schneelastzone 1 und in Windlastzone 1 (Binnenland).
Nach DIN 4149 ist die Erdbebenzone 0. Das Grundstück
wird in die Geländekategorie IV (Stadtgebiet)
eingeordnet.

Die Geländeoberkante (GOK) liegt bei ca. +74,00 mNN.

*Hinweis*
Gewerkeübergreifende Vorbemerkungen

Projektkommunikation:
Die durch den Bauherren installierte Projektplattform
"MyProject" wird zur Übergabe von Unterlagen verwendet.
Die sonstige Kommunikation erfolgt klassisch per
E-Mail.

Daneben erfolgt das Mängelmangement der Baustelle
digital ("Dalux"), die jeweilige Rechnungsstellung zur
Rechnungsprüfung mit den auf der Baustelle
ausgeführten/ aufgemessenen Positionen mit
Rechnungsdaten, Rechnungssumme etc. erfolgt
einschließlich GAEB-Datei.

Maßnahmen nach Baustellenverordnung:
Die Baustelle fällt aufgrund der Baustellenbedingungen
in den Anwendungsbereich der Baustellenverordnung, die
seit dem 1. Juli 1998 in Kraft ist.
Ein Sicherheits- und Gesundheitsschutz-Koordinator
(Koordinator gem. BaustellV) wird vom Auftraggeber
bestellt bzw. benannt werden.

Die hierfür erforderlichen Unterlagen wie
Vorankündigung, SiGe-Plan (auf der Basis des
Bauzeitenplanes), weitere arbeitsschutzrelevante
Unterlagen (z.B. Notrufliste usw.) sowie eine für alle
beteiligten Auftragnehmer verbindliche
Baustellenordnung wird bzw. werden erarbeitet.
Die angesprochene Baustellenordnung ist/ wird
Vertragsbestandteil.

Aus der Umsetzung der Baustellenordnung ergeben sich
damit für den AN Aufgaben, die nicht gesondert vergütet
werden und mit in die Einheitspreise einzurechnen sind.

Der AN hat die Punkte der Besprechungsprotokolle in
Hinblick auf den Sicherheits- und Gesundheitsschutz zu
erfüllen.

Der AN hat alle Maßnahmen zum technischen,
organisatorischen und persönlichen Sicherheits- und
Gesundheitsschutz bereits bei der Planung der
Ausführung mit dem AG/ SiGeKo abzustimmen, z.B.
Baustelleneinrichtungs-, Bauzeiten-, Bauablaufpläne
usw.

Die Sicherheitsfachkräfte des AN haben die Aufgabe der
Analyse der technischen und organisatorischen Planung
auf Sicherheits- und Gesundheitsschutzrisiken und der
Erstellung von Gefährdungs- und Belastungsanalysen, die
dem AG und dem SiGeKo bereitgestellt werden.

Die Aufgaben nach § 4 Arbeitsschutzgesetz bleiben für
den AN voll wirksam.

Der Auftragnehmer verpflichtet sich, folgende
Unterlagen dem SiGeKo mindestens 2 Wochen vor
Arbeitsaufnahme unaufgefordert soweit erforderlich zur
Verfügung zu stellen:
- Baustelleneinrichtungsplan
- Gefährdungsbeurteilung der Firma gem. §§ 5 u. 6 des
Arbeitsschutzgesetzes
- Gefahrstoffliste mit Mengenangaben
- Mit Abgabe des Angebotes sind die Nachunternehmer,
inkl. Umfang der Arbeiten in Form der
  entsprechenden Positionen des Angebotes abzugeben,
siehe Formblatt 233 Nachunternehmerleistungen
- Bauzeitenplan mit Angabe der Gewerke
- Unterweisungsnachweis der Beschäftigten
- Arbeitsmedizinische Untersuchungsnachweise
- Angabe des Namens der Sicherheitsfachkraft,
Sicherheitsbeauftragten und Ersthelfer auf der
Baustelle
Die Zusammenstellung der o.g. Unterlagen wird nicht
gesondert vergütet und ist somit in die Einheitspreise
einzurechnen.

Für die Baustelleneinrichtung gilt die jeweils gültige
Fassung der Verordnung über Arbeitsstätten (ArbStättV)
und der Unfallverhütungsvorschriften UVV.

Die Bereitstellung eines Sicherheitsbeauftragten, der
durch Kontrollgänge die Einhaltung der UVV
eigenverantwortlich überwacht und Mängel an Geräten,
Gerüsten, Geländern, Abdeckungen usw. dem AN zur
Beseitigung meldet, gehört zur Leistung des AN und ist
in die Einheitspreise einzukalkulieren.

Das eigenverantwortliche Sichern von Durchbrüchen,
Öffnungen usw. durch Abdecken, Umwehren oder
dergleichen, sowie deren Unterhaltung, wird nicht
besonders vergütet und ist in die Einheitspreise
einzurechnen.

Der AN trägt alleine die Verantwortung für das Treffen
der erforderlichen Sicherheitsvorkehrungen zum Schutz
von Anlagen und Personen, entsprechend den gültigen
Unfallverhütungsvorschriften.

Baulogistik:
Der AG hat zur Unterstützung der logistischen
Koordination in dem beengten Projektgebiet und zum
Interessenausgleich aller am Bau beteiligten
Unternehmen Teile der Baustellenorganisation an einen
externen Baustellenlogistiker vergeben/ beauftragt.

Leistung Baulogistik (bauseits):
- Bauzaun
- Verkehrs- und Baustellensicherung
- Baustellenbeleuchtung außen und
Verkehrswegebeleuchtung innen
- Baustrom (Hauptverteiler auf dem Baugelände,
Zwischen-/ Unterverteiler im Gebäude)
- Bauwasser (Hauptanschluss auf dem Baugelände, 2x
Entnahmestellen)
- Sanitärcontainer/ Baustellen-WCs
- befestigte/ geschotterte Lagerflächen

Zusätzliche, über die Baulogistik anzumietende
Leistungen (kostenpflichtig):
- Mannschaftscontainer (gegen Mietgebühr über
Umlageschlüssel)

Entsorgungslogistik:
Für das Bauvorhaben wird weiter über den Baulogistiker
während der vorgegebenen Bauzeit innerhalb der
Baustelle ein zentrales Bauabfallmangement mit
zentraler Entsorgungseinrichtung gestellt. Die
Entsorgung erfolgt hierbei über in den Geschossen
eingerichtete Etagensammelstellen mit
Behälterkennzeichnungen etc. gem.
Abfallentsorgungskonzept.

Leistung Entsorgungslogistik (bauseits):
- Einrichtung und Vorhaltung von Etagensammelstellen
(EG-3.OG) mit Behälterkennzeichnung
- Bereitstellung der Abfallcontainer inkl. Entsorgung
- Disposition der Entsorgungscontainer
- Ansprechpartner für alle am Bau beteiligen
Unternehmen
- Einweisung aller beteiligten Unternehmen
- Überwachung der logistischen Vorgänge/
Mängelmanagement (tägliche Rundgänge mit vollständiger
  Fotodokumentation)

Der AN Gebäudereinigung ist verpflichtet,
arbeitstäglich seine Baustellenabfälle aufzunehmen und,
sortiert nach Abfallschlüssel (AVV), in entsprechende
Abfallbehälter/ -container der v.g. Etagensammelstellen
abzuladen (Einrichtung + Vor-/ Unterhaltung bauseits
durch Entsorgungslogistik).

Ziel ist, durch geeignete Verfahren in der
Entsorgungslogistik, den Aufwand für die bauenden
Unternehmen auf ein Minimum zu reduzieren bei
gleichzeitiger Unterstützung einer überdurchschnittlich
sauberen Baustelle.

Ökologisches Ziel ist es, Abfälle zu vermeiden und
möglichst hohe Recyclingquoten je Bauteil bei der
Entsorgung zu erzielen. Zur Schonung logistischer
Ressourcen in der Baustelleneinrichtung nutzen daher
alle ausführenden Firmen des jeweiligen Bauteils das
gleiche Entsorgungssystem.

Zur optimalen Umsetzung sind regelmäßige Abstimmungen
mit der jeweiligen Objektüberwachung notwendig. Die
Teilnahme an Baubesprechungen ist zwingend
erforderlich.

Schnittstelle / Leistungsabgrenzung:
Bauseits werden dem AN keine Hebezeuge,
Transporthilfen, Leitern, Gerüste etc. zur Verfügung
gestellt.

Baustrom und Bauwasser werden dem AN auf der Baustelle
kostenlos durch den AG über festgelegte Übergabestellen
zur Verfügung gestellt.

Die darüber hinaus für die eigene Vertragsleistung
benötigte Stromversorgung für eigene, elektrisch
betriebene Baugeräte, Werkzeuge, Beleuchtungen etc. ist
durch den AN eigenverantwortlich hinsichtlich Art,
Größe und Baufortschritt einzurichten, vorzuhalten,
anzupassen, umzusetzen und nach Abschluss der Arbeiten
wieder zurückzubauen. Diese für die eigene
Vertragsleistung ggf. erforderliche Stromversorgung der
Arbeitsplätze ist vom AN entsprechend einzukalkulieren.

Die Arbeiten werden im fertiggestellten, bezugsfertigen
Gebäude ausgeführt. Die Leistungen des AN sind daher
mit besonderer Sorgfalt und umsichtiger Arbeitsweise
im/ am Gebäude auszuführen, um Beschädigungen,
Verunreinigungen etc. am errichteten Gebäude, deren
Wände, Böden, Decken, Türen, Treppen, Aufzüge,
Einbauten, Installationen, Endoberflächen/ -beläge etc.
durch den AN auszuschließen.

Alle erforderlichen Schutzmaßnahmen zur Sicherung gegen
Beschädigung und Verschmutzung bauseits vorhandener
Wände, Böden, Decken, Türen, Treppen, Aufzüge,
Einbauten, Installationen, Endoberflächen/ -beläge etc.
im Transport-, Lager-, Arbeits- und Reinigungsbereich
des AN während der gesamten Dauer der Ausführung des AN
(z.B. durch loses Abdecken während der gesamten Dauer
der Ausführung in zeitlichen und örtlichen Abschnitten)
werden nicht gesondert vergütet und sind in den
Angebotspreis des AN einzurechnen.

DGNB-Zertifizierung:
Für das geplante Bauvorhaben wird eine
DGNB-Zertifizierung (Deutsche Gesellschaft für
Nachhaltiges Bauen) in der Qualität Gold angestrebt
(Nutzungsprofil Neubau Büro- und Verwaltungsgebäude der
Version von 2018, 9.Auflage).

Um das angestrebte Zertifikat erreichen zu können,
müssen durch den AN die nachfolgend unter "Besondere
Vorbemerkungen zur geplanten DGNB-Zertifizierung"
beschriebene Kriterien berücksichtigt und im Angebot
einkalkuliert werden.

*Hinweis*
Gebäudereinigung

Der Bieter ist im Auftragsfall verpflichtet, alle
funktionalen Aspekte, die in den
Ausschreibungsunterlagen dokumentiert sind, zu
erfüllen.

Die Ausführung der Arbeiten erfolgt in mehreren
Bauabschnitten, in unterschiedlichen Gebäudeteilen,
Geschossen und Einbauhöhen. Ein kontinuierlicher
Arbeitsablauf kann dadurch nicht immer gewährleistet
werden.

Es ist kalkulatorisch durch den AN zu berücksichtigen,
dass nicht alle Gebäudereinigungsarbeiten in einem Zug
ausgeführt werden können, die Ausführung, dem Bauablauf
folgend, in Teilleistungen und mehreren Arbeitsgängen
erfolgt. Im Ergebnis kann dies zu Unterbrechungen und
erneutem Aufnehmen der Arbeiten in gewissen
Arbeitsabschnitten und -bereichen führen. Entsprechende
Lagerung/ Bereitstellung von Material, Personal/
Bauarbeiter etc. für das Fertigstellen von
Teilleistungen in mehreren Arbeitsgängen ist durch den
AN entsprechend vorzusehen, vorzuhalten und in die EPs
einzukalkulieren.

Vor Beginn der Arbeiten sind die zu reinigenden Flächen
und Bauteile vom AN auf Beschädigungen zu untersuchen.
Beanstandungen sind dem Auftraggeber unverzüglich
mitzuteilen. Werden bei der Ausführung der
Reinigungsarbeiten zuvor nicht erkennbare Schäden an
den zu bearbeitenden Flächen sichtbar (z.B. lose
Stellen an Böden, Sockeln etc.), ist der Auftraggeber
ebenfalls unverzüglich zu benachrichtigen.

Verschmutzungen, die durch den AN verursacht werden,
sind von ihm zu beseitigen, ohne das dem Auftraggeber
hierdurch zusätzliche Kosten entstehen.

Reinigungs-, Pflege- und Behandlungsmittel, die
feuergefährliche oder gesundheitsschädigende
Bestandteile enthalten, sind entsprechend ihrer
Eigenart und unter Beachtung der einschlägigen
Vorschriften und Verordnungen zu lagern und zu
verarbeiten. WCs, Nass- und Reinigungsräume
einschließlich der Einrichtungsgegenstände sind mit
desinfizierenden Mitteln zu reinigen.

Die Reinigungen sind unter Berücksichtigung aller
Vorschriften des Bundesinnungsverbandes des
Gebäudereiniger-Handwerks sorgfältig mit der gebotenen
Vorsicht auszuführen. Auf elastische Verfugungen ist
besondere Rücksicht zu nehmen. Wenn der AN Bedenken
gegen die vorgeschriebene Art der Ausführung oder Wahl
der vorgegebenen Reinigungsmittel hat, hat er das dem
Auftraggeber unverzüglich schriftlich mitzuteilen.

Regler, Sensoren, wie z.B. Thermostatventile,
Raumthermostate, Bewegungsmelder etc. dürfen nicht
verstellt werden.

Mit Türschließern versehene Türen mit Brand- und
Rauchschutzanforderungen dürfen nur während der
Reinigungsarbeiten an den Bodenflächen im unmittelbaren
Öffnungsbereich kurzfristig geöffnet festgestellt
werden. Die Türen sind sofort nach Fertigstellung der
Reinigung des Öffnungsbereiches wieder zu verschließen
und Hilfsmittel zum Offenhalten, z.B. Unterlegkeile, zu
entfernen. Das gilt auch, wenn mehrere Reinigungsgänge
erforderlich sind und diese nicht im unmittelbaren
Zusammenhang durchgeführt werden können. Weder die
Türen, noch die Türschließer und die Bodenflächen
dürfen durch Hilfsmittel zum Offenhalten der Türen
beschädigt werden.

Fensterbretter und Sohlbänke dürfen grundsätzlich nur
mit lastverteilenden und vor Beschädigungen schützenden
Auflagen sowie nach Absprache mit der Objektüberwachung
betreten werden.

Durch Reinigungsarbeiten vorübergehend glatte
Fußbodenflächen sind abzusperren. Falls Verkehrs- und
Fluchtwege davon betroffen sind, ist abschnittsweise zu
arbeiten.

Absperren von Räumen oder Bereichen, die während der
Reinigungsarbeiten und eventuell anschließender
Trockenzeiten nicht betreten werden dürfen, Aufstellen
von Warnschildern bei vorübergehender, durch die
Reinigung verursachter Rutschgefahr etc. durch den AN
Gebäudereinigung.

Die Lieferung und Montage aller für die Leistung
notwendigen Maschinen und Geräte einschl. Vorhaltung
sowie Transport von und zur Reinigungsstelle sind
einzukalkulieren. Baufortschrittsabhängige Leistungen,
Hilfsleistungen etc. sind, soweit bauüblich
erforderlich, einzuplanen und einzukalkulieren.

Die vom AN ausgehenden Immissionen (Lärm, Dreck u.
dgl.) sind auf ein Mindestmaß zu beschränken. Hierzu
sind alle technisch möglichen Maßnahmen zu ergreifen.

Der gesamte Ablauf der Gebäudereinigungsarbeiten des AN
ist so zu dokumentieren, dass eine Identifikation
und Rückverfolgbarkeit der Leistungsbestandteile
gewährleistet ist. Dies gilt sowohl hinsichtlich der
Leistungsorganisation wie auch hinsichtlich der
Leistungsvorgänge einschließlich der verwendeten
Betriebsmittel und Arbeitsstoffe.

Für die Ausführung und Überwachung der
Gebäudereinigungsarbeiten durch den AN ist entsprechend
den Auftragsbestimmungen und Leistungsanforderungen
geeignetes Personal einzusetzen, das über die
erforderlichen Kenntnisse und Fähigkeiten verfügt.

Es ist dem Reinigungspersonal untersagt, im Gebäude zu
rauchen. Der AN hat darauf zu achten, dass das
Rauchverbot eingehalten wird.

Baulogistik / Entsorgungslogistik:
Der AG hat für die Bau- und Entsorgungslogistik wie
beschrieben einen externen Baulogistiker beauftragt.
Schnittstelle/ Bauseitige Leistungen siehe
vorbeschriebene "Gewerkeübergreifende Vorbemerkungen".

*Hinweis*
Besondere Vorbemerkungen zur geplanten
DGNB-Zertifizierung

Für das geplante Bauvorhaben wird eine
DGNB-Zertifizierung (Deutsche Gesellschaft für
Nachhaltiges Bauen) in der Qualität Gold angestrebt.
Für die Zertifizierung wird das Nutzungsprofil Neubau
Büro- und Verwaltungsgebäude der Version von 2018,
9.Auflage, verwendet.
Um das angestrebte Zertifikat erreichen zu können,
müssen folgende Kriterien berücksichtigt werden:

1. Baustoffauswahl hinsichtlich ökologischer
Inhaltsstoffe und Immissionskonzentration
1.1 Anforderungen an DGNB-relevante Baustoffe
Für das vorliegende Bauvorhaben wird für die Verwendung
von Bauprodukten die Qualitätsstufe 4 angestrebt. Die
Anforderungen an die entsprechenden Materialien sind
der DGNB-Anlage 1 zu entnehmen. Eine Nicht-Einhaltung
der Anforderungen führt zum Ausschluss des
entsprechenden Materials. Anforderungen werden
überwiegend an flüssige Baustoffe wie z.B.
Beschichtungen, Grundierungen, Vorstriche,
Spachtelmassen, Kleber, Bodenbeläge, Abdichtungen,
Dichtungsmassen, Montagekleber, Betontrennmittel,
Korrosionsschutzbeschichtungen, Epoxid-Beschichtungen,
Montageschäume usw. gestellt (siehe DGNB-Anlage 1).
Für Werkstoffe/ Produkte/ Materialien, die auf die
Baustelle geliefert werden, ist zu betrachten und
nachzuweisen, dass die in der Kriterienmatrix genannten
Anforderungen Qualitätsstufe 4 eingehalten werden. Für
werkseitig vorlackierte Bauteile (z.B.
Stahlkonstruktionen, Türen, Zargen, Heizkörper,
Systemtrennwände, Deckensysteme) gelten die
Anforderungen im Hinblick auf flüchtige organische
Verbindungen (VOC) als erfüllt, wenn entweder
Beschichtungsstoffe gemäß angestrebter Qualitätsstufe
verwendet werden oder durch den Betreiber von
Abluftnachbehandlungsanlagen die Einhaltung der
gesetzlichen Grenzwerte in Anlehnung an die 31.
Verordnung zum Bundes-Immissionsschutz-Gesetz bzw.
durch die europaweite Regelung durch VO 2010/75/EU
anhand von aktuellen, behördlich akzeptierten
Überwachungsprotokollen nachgewiesen wird.

1.2 DGNB-relevante Baustoffe - Technische und
funktionale Ausnahmen
Ist aus technischen oder funktionalen Gründen (d. h. in
Ermangelung eines funktional gleichwertigen Produktes
oder einer Konstruktionsalternative, welche die
Anforderungen erfüllen) eine der genannten
Produktanforderungen nicht umsetzbar, werden Ausnahmen
von den Anforderungen zugelassen. Die Abweichung von
den Anforderungen muss unter Angabe des Produktes, der
technischen Anwendung und der eingesetzten Menge
dokumentiert und begründet werden. Produktausnahmen aus
rein ästhetischen Gründen fallen nicht unter die
Ausnahmeregelung. Möglichkeiten des Nachweises sind
z.B. die aktuelle Bestätigung mindestens drei
marktrelevanter Hersteller, dass ein für die
angestrebte Qualitätsstufe geeignetes Produkt nicht
verfügbar ist, oder der Nachweis, dass aus Gründen
"höherer Gewalt" (Witterung, natürliche Gegebenheiten
wie z.B. drückendes Wasser im Baugrund) die Verwendung
des geeigneten Produktes technisch nicht möglich war.
Der Nachweis zu einer technischen Ausnahme kann sich
nur auf eine einzelne Qualitätsstufe beziehen und
befreit nicht von den u. U. vorhandenen Anforderungen
in den darunter liegenden Qualitätsstufen. Kann die
Anforderung einer darunterliegenden Qualitätsstufe aus
technischen Gründen nicht erfüllt werden, so muss
dieses übereinstimmend aus den drei vorgelegten
Herstellerbestätigungen zur technischen Ausnahme
hervorgehen.

1.3 DGNB-relevanten Baustoffe - Prüf- und Freigabeliste
Die Prüfung der eingesetzten DGNB-relevanten Baustoffe
erfolgt mithilfe einer Prüf- und Freigabeliste. Dafür
sind die Baustoffe vor dem Einbau von dem AN
entsprechend der DGNB-Anlage 2 tabellarisch einzutragen
und dem DGNB-Auditor inkl. der relevanten Nachweise
zukommen zu lassen. Die Prüf- und Freigabeliste wird
vom DGNB-Auditor als Excel-Datei zur Verfügung
gestellt. Andere Austauschformate sind nicht zulässig.
Gemäß DGNB-Anlage 2 umfassen die notwendigen
Eintragungen des AN alle gelb markierten Spalten
"Auszufüllen von Auftragnehmer".
Der DGNB-Auditor wird innerhalb der Excel-Liste in den
Spalten "Auszufüllen von DGNB-Auditor" die
entsprechenden Freigaben erteilen. Der Einsatz der
Produkte darf nur nach Freigabe des DGNB-Auditors
erfolgen. Voraussetzung dafür ist, dass mithilfe der
eingereichten Datenblätter (Sicherheitsdatenblätter,
Technische Merkblätter, Herstellererklärung und/ oder
Prüfzertifikate) nachgewiesen wird, dass die
entsprechenden DGNB-Anforderungen eingehalten werden.

1.4 Stichprobenhafte Kontrollen auf der Baustelle
Durch stichprobenhafte Kontrollen auf der Baustelle
wird die Übereinstimmung der deklarierten und
eingebauten Produkte kontrolliert. Abweichungen von der
Produktangabe hat der AN in vollem Umfang selbst zu
vertreten bzw. zu seinen Lasten zurückzunehmen oder
auszutauschen.

1.5 Innenraumluftmessung
Nach Gebäudefertigstellung wird durch ein
akkreditiertes Institut in ausgewählten Räumen eine
Innenraumluftmessung zum Nachweis der flüchtigen
organischen Verbindungen durchgeführt.

2. Verwendung von Materialien / Bauprodukten aus
verantwortungsbewusster Ressourcengewinnung
Beton
Für dieses Projekt ist der Einsatz von
CSC-zertifiziertem Beton vorgesehen. Es ist mindestens
eine CSC-Zertifizierung von Silber oder Gold notwendig.
Auf den Lieferdokumenten muss der Zertifizierungsstatus
"CSC Silber/Gold", sowie der Name des zu
zertifizierenden Projektes und der RC-Anteil vermerkt
sein. Weiterhin ist eine Erklärung zum normgerechten
Einsatz von Recyclingbeton vorzulegen. Es sind
Prüfzeugnisse für die mineralischen
Recyclingmaterialien vorzulegen, die durch anerkannte
Prüfstellen (Fremdüberwachung) erstellt wurden. Diese
dürfen bei Auslieferung des Recyclingmaterials nicht
älter als 6 Monate sein.

Holz- und Holzwerkstoffe
Bei Verwendung von Holz und Holzwerkstoffen ist
nachzuweisen, dass diese nicht aus unkontrolliertem
Anbau in tropischen, subtropischen und borealen
Klimazonen stammen. Generell hat der Lieferant von Holz
und Holzwerkstoffen die geregelte, nachhaltige
Bewirtschaftung des Herkunftsforstes durch Vorlage
eines "Chain of Custody"-Zertifikates nachzuweisen. Als
Nachweis werden ausschließlich Zertifikate akzeptiert,
welche die Konformität mit einem von der DGNB
anerkannten Standard belegen und von einer
akkreditierten Zertifizierungsgesellschaft nachprüfbar
ausgestellt sind. Der Lieferant muss zusätzlich das
Herkunftsland und die Holzart deklarieren. Alternativ
kann eine vollständige Zertifizierung nach dem FSC-
oder PEFC-Projektzertifizierungsstandard erfolgen. Auf
Lieferschein oder Rechnung des Lieferanten muss der
Zertifizierungsstatus (z.B. FSC, PEFC zertifiziert)
sowie der Name des zu zertifizierenden Projektes
stehen.

3. Vermeidung von Lärm, Staub, Abfall und Bodenschutz
auf der Baustelle
Der AN verpflichtet sich neben der Einhaltung der
gesetzlichen Vorschriften (Allgemeine
Verwaltungsvorschrift zum Schutz gegen Baulärm) die
Konzepte zum Thema Lärm, Staub, Abfall und Bodenschutz
auf der Baustelle umzusetzen.

Lärmarme Baustelle
Hierunter fällt zum Beispiel der Einsatz lärmarmer
Maschinen gemäß RAL-UZ53 oder Arbeitstechniken sowie
die Planung von lärmintensiven Arbeiten unter
Berücksichtigung von Schutzzeiten.

Staubarme Baustelle
Alle eingesetzten Maschinen und Geräte sind mit einer
wirksamen Absaugung zu versehen, Stäube sind an der
Entstehungsstelle möglichst vollständig zu erfassen und
gefahrlos zu entsorgen. Durch entsprechende Maßnahmen
sind die Ausbreitung des Staubs auf unbelastete
Arbeitsbereiche zu verhindern, soweit das technisch
möglich ist. Ablagerungen von Staub sind zu vermeiden.
Zur Beseitigung sind Feucht- bzw. Nassverfahren oder
saugende Verfahren anzuwenden.

Abfallarme Baustelle
Nicht vermeidbare und nicht verwertbare Abfälle müssen
umweltverträglich entsorgt werden. Hierzu müssen

- die gesetzlichen Mindestvorschriften des
Kreislaufwirtschafts- und Abfallgesetzes erfüllt werden
- die Bauabfallstoffe müssen gemäß der gültigen
Gewerbeabfallverordnung in folgenden Abfallfraktionen
getrennt gesammelt und vorrangig der Vorbereitung zur
Wiederverwendung oder dem Recycling zugeführt werden

Glas (Abfallschlüssel 17 02 02)
Kunststoff (Abfallschlüssel 17 02 03)
Metalle, einschließlich Legierungen (Abfallschlüssel 17
04 01 bis 17 04 07 und 17 04 11),
Holz (Abfallschlüssel 17 02 01)
Dämmmaterial (Abfallschlüssel 17 06 04)
Bitumengemische (Abfallschlüssel 17 03 02)
Baustoffe auf Gipsbasis (Abfallschlüssel 17 08 02)
Beton (Abfallschlüssel 17 01 01)
Ziegel (Abfallschlüssel 17 01 02)
Fliesen und Keramik (Abfallschlüssel 17 01 03)

-nicht verwertbare Abfälle sind der schadlosen
Entsorgung zuzuführen.

Die entsprechenden Container zur Sortierung und
Entsorgung (außer für das Gewerk Rohbau) wird durch die
Baustellenlogistik zur Verfügung gestellt.

Boden- und Grundwasserschutz auf der Baustelle
Der AN verpflichtet sich, den Boden und das Grundwasser
vor chemischen und mechanischen Einwirkungen durch die
Baumaßnahme zu schützen. Dabei sind gewachsene
Bodenschichten besonders zu schützen. Es muss
sichergestellt werden, dass folgende Gefahrstoffe
(R-Sätze nach Gefahrstoffkennzeichnung der EU) nicht in
Kontakt mit der Umwelt kommen:

R 50 Sehr giftig für Wasserorganismen
R 51 Giftig für Wasserorganismen
R 52 Schädlich für Wasserorganismen
R 53 Kann in Gewässern längerfristig schädliche
Wirkungen haben
R 54 Giftig für Pflanzen
R 55 Giftig für Tiere
R 56 Giftig für Bodenorganismen
R 57 Giftig für Bienen
R 58 Kann längerfristig schädliche Wirkungen auf die
Umwelt haben
R 59 Gefährlich für die Ozonschicht

4. Für nachbeauftragte Unternehmer gelten die
besonderen Vorbemerkungen bezüglich der geplanten
DGNB-Zertifizierung entsprechend.

5. Anlagen
DGNB-Anlage 1: Anforderungen an Baustoffe (entnommen
aus Kriterienkatalog DGNB)
DGNB-Anlage 2: Vorlage Prüf- und Freigabeliste

*Hinweis*
Anlagen:

Siehe separate Anlage Planlisten/ Anlagenliste.

#### 16.01 Fein-/ Endreinigung

*Hinweis*
Bodenbeläge / Boden-, Podestflächen, Treppen etc.

**16.01.010 Bodenflächen, Hartstoffestrich/-schicht, reinigen**
Bodenflächen mit Hartstoffestrich/ -schicht
(Hartstoffgruppe A, Hartstoffkörnung 0-5 mm o.ä.) bis
zum Erreichen einer schmutzfreien Oberfläche reinigen,
Grobschmutz und Baustaub aufnehmen und absaugen,
maschinelles Nasswischen mit einem geeigneten leichten
Reinigungsmittel (frei von agressiven Lösemitteln),
aufnehmen der Schmutzflotte und Flächen mit klarem
Wasser nachzuspülen/ neutralisieren und aufzunehmen.

Inkl. reinigen von Randabschlüssen, Übergängen,
Trennschienen, Fugen, Einbauten, Führungsschienen,
Stützen, Aussparungen etc.

Auf elastische Verfugungen ist besondere Rücksicht zu
nehmen.

Abrechnungsgrundlage: m2 zu reinigende Bodenflächen mit
Hartstoffestrich/
-schicht

Leitdetail/ Ausführungsplanung/ Plannummer:
u.a. Bodenaufbau_Hartstoffschicht BB-20
Bodenaufbau_Hartstoffschicht BB-21
Materialbelegung Boden 1.OG
Materialbelegung Boden 2.OG
Materialbelegung Boden 3.OG
Menge: 4386,000 m2

**16.01.020 Bodenflächen, Industrieverbundestrich, reinigen**
Bodenflächen mit einem leichten Reinigungsmittel bis
zum Erreichen einer schmutzfreien Oberfläche reinigen
wie in Position 01.10 beschrieben, jedoch

Ausführung auf Bodenflächen mit Industrieverbundestrich
(Oberfläche abgerieben und geglättet o.ä.), inkl.
reinigen von Anschluss-/ Bewegungsfugen, Einbauteile,
Fugenprofile, Stahlankerplatten etc.

Leitdetail/ Ausführungsplanung/ Plannummer:
u.a. Bodenaufbau_Industrieverbundestrich BB-10
Bodenaufbau_Industrieverbundestrich BB-11
Bodenaufbau_Industrieverbundestrich BB-12
Bodenaufbau_Industrieverbundestrich BB-23
Materialbelegung Boden EG
Menge: 3448,000 m2

**16.01.030 Bodenflächen, Sichtverbundestrich (geschliffen + imprägniert), reinigen**
Bodenflächen mit Sichtverbundestrich (Oberfläche
geschliffen und mit farbloser Tiefenimprägnierung/
Einkomponentenbeschichtung matt o.ä. endbehandelt), mit
einem leichten, neutralen Reinigungsmittel im
Nasswischverfahren bis zum Erreichen einer
schmutzfreien Oberfläche reinigen (maschinell bei
größeren Flächen), inkl. Baustaub und lose aufliegende
Verschmutzungen aufnehmen und absaugen, entfernen von
anhaftenden Verschmutzungen (Lack-, Farbspritzer etc.).

Inkl. Reinigen von Übergängen, Anschluss-, Bewegungs-,
Dehnfugen, Fugenprofile, Einbauteile, Unterflur-/
Zugdosen, Revisionsdeckel, Randabschlüsse,
Winkelprofile, Stützen, Aussparungen etc.

Auf elastische Verfugungen ist besondere Rücksicht zu
nehmen.

Ausführung der Reinigung teilweise im Treppenhaus auf
Geschoss- und Podestflächen in unterschiedlichen
Einzel-/ Kleinstflächen (<20 m2).

Abrechnungsgrundlage: m2 zu reinigende Bodenflächen mit
Sichtverbundestrich

Leitdetail/ Ausführungsplanung/ Plannummer:
u.a. Bodenaufbau_Sichtestrich imprägniert BB-13
Bodenaufbau_Sichtestrich imprägniert BB-14
Bodenaufbau_Sichtestrich imprägniert BB-15
Bodenaufbau_Sichtestrich imprägniert BB-16
Materialbelegung Boden EG
Materialbelegung Boden 1.OG
Materialbelegung Boden 2.OG
Materialbelegung Boden 3.OG
Menge: 1029,000 m2

**16.01.040 Bodenflächen, Sichtbeton (imprägniert), reinigen**
Bodenflächen mit einem leichten, neutralen
Reinigungsmittel bis zum Erreichen einer schmutzfreien
Oberfläche reinigen wie in Position 01.30beschrieben,
jedoch

Ausführung im Treppenhaus auf Geschoss- und
Podestflächen aus Stahlbeton- Fertigteilen in
Sichtbeton, mit farbloser, Tiefenimprägnierung/
endbehandelt, matt, in unterschiedlichen Einzel-/
Kleinstflächen (<20 m2).

Leitdetail/ Ausführungsplanung/ Plannummer:
u.a. TR-003 Treppenhaus 03
TR-004 Treppenhaus 04
Materialbelegung Boden EG
Materialbelegung Boden 1.OG
Materialbelegung Boden 2.OG
Menge: 94,000 m2

**16.01.050 Bodenflächen, Treppen/Sichtbetonstufen (imprägniert), reinigen**
Bodenflächen mit einem leichten, neutralen
Reinigungsmittel bis zum Erreichen einer schmutzfreien
Oberfläche reinigen wie in Position 01.30 beschrieben,
jedoch

Ausführung im Treppenhaus auf Stb.-Stufen/ Stb.-
Fertigteil-Treppenläufe in Sichtbeton, mit farbloser,
matter Tiefenimprägnierung/ endbehandelt, in
unterschiedlichen Einzelflächen, Lauflängen und
Elementbreiten, inkl. farbig lackierter Metallschienen
an Stufenvorderkanten (jeweils erste + letzte Stufe
eines Treppenlaufes o.ä.).

Steigungsverhältnis: 17,50 - 18,57/ 27,5 cm, An-/
Austritt bis ca. 65 cm
Lauf-/ Stufenbreite: ca. 130 cm (Regelausführung; 2x LB
ca. 220 cm)

Der Baustellenbetrieb darf durch die Arbeiten in den
TRH nicht beeinträchtigt/ behindert werden. Es ist
immer mind. 1x TRH im Forschungsgebäude bzw. Depot als
Fluchtweg offen zu halten!

Abrechnungsgrundlage: 1 St.= 1 Tritt-/ Setzstufe

Leitdetail/ Ausführungsplanung/ Plannummer:
u.a. TR-001 Treppenhaus 01
TR-002 Treppenhaus 02
TR-003 Treppenhaus 03
TR-004 Treppenhaus 04
Materialbelegung Boden EG
Materialbelegung Boden 1.OG
Materialbelegung Boden 2.OG
Materialbelegung Boden 3.OG
Menge: 296,000 St

**16.01.060 Beschichtung, Boden und Sockel, reinigen**
Bodenflächen aus Zementestrichen mit Bodenbeschichtung
(2K-Epoxidharz o.ä., R9, tlw. R11, tlw. ableitfähig
etc.), mit einem leichten, milden Reinigungsmittel im
Nasswischverfahren bis zum Erreichen einer
schmutzfreien Oberfläche reinigen (maschinell bei
größeren Flächen), inkl. Grobschmutz, Baustaub und lose
aufliegende Verschmutzungen aufnehmen und absaugen,
reinigen von Übergängen, Anschluss-/ Bewegungsfugen,
Einbauteile, Randabschlüsse etc.

Inkl. Schmutzband/ Sockelbeschichtungen, senkrecht, h=
6 cm, auf mineralischm Untergrund o.ä., im System der
Bodenbeschichtungen reinigen.

Auf elastische Verfugungen ist besondere Rücksicht zu
nehmen.

Abrechnungsgrundlage: m2 zu reinigende Bodenflächen mit
Beschichtung

Leitdetail/ Ausführungsplanung/ Plannummer:
u.a. BB-01 Bodenaufbau_2K Epoxidbeschichtung
BB-02 Bodenaufbau_2K Epoxidbeschichtung
BB-03 Bodenaufbau_2K Epoxidbeschichtung
BB-04 Bodenaufbau_2K Epoxidbeschichtung
BB-05 Bodenaufbau_2K Epoxidbeschichtung
BB-06 Bodenaufbau_2K Epoxidbeschichtung
Materialbelegung Boden EG
Materialbelegung Boden 1.OG
Materialbelegung Boden 2.OG
Materialbelegung Boden 3.OG
Menge: 169,000 m2

**16.01.070 Beschichtung, Boden und Sockel (ölfest), reinigen**
Bodenflächen mit einem leichten, milden
Reinigungsmittel bis zum Erreichen einer schmutzfreien
Oberfläche reinigen wie in Position 01.60 beschrieben,
jedoch

Ausführung auf Bodenflächen mit einer ölfesten
Beschichtung (1K-PVA-Dispersion, R9 o.ä.), inkl.
Schmutzband/ Sockelbeschichtungen etc.

Leitdetail/ Ausführungsplanung/ Plannummer:
u.a. MB-000 Materialbelegung Boden EG
MB-001 Materialbelegung Boden 01

Codierung auf v.g. Materialbelegungspläne (Fußboden/
Bodenmaterial):
BB50 Ölfester Anstrich
Menge: 29,000 m2

**16.01.080 Fliesenbelag (Großformat), Boden und Sockel, reinigen**
Bodenflächen mit Fliesenbelag (60/60 bzw. 50/60 cm,
R10, unglasiert, strukturiert, matt o.ä.), durch nasses
Wischen mit einem geeigneten Reinigungsmittel unter
Zuhilfenahme/ Einsatz eines Zementschleierentferners
bis zum Erreichen einer schmutzfreien Oberfläche
reinigen, inkl. reinigen von Sockelfliesen, Übergängen,
Trennschienen, Fugen, An-/ Abschlüsse (ohne
Sockelleiste), Einbauten, Ein-/Abläufe,
Entwässerungsrinne etc.

Auf die elastischen Verfugungen ist besondere Rücksicht
zu nehmen.

Abrechnungsgrundlage: m2 zu reinigende Bodenfliesen

Leitdetail/ Ausführungsplanung/ Plannummer:
u.a. FL-001 Fliesenspiegel_Reinigungsraum_Klein
FL-002 Fliesenspiegel L0.11 - WC/Dusche
FL-003 Fliesenspiegel_EG-WCs
FL-004 Fliesenspiegel_EG Büro und Nebenräume - PuMi
FL-005 Fliesenspiegel_OG-WCs
BB-030 Bodenaufbau_Fliesen Feinsteinzeug
BB-031 Bodenaufbau_Fliesen Feinsteinzeug
BB-033 Bodenaufbau_Fliesen Feinsteinzeug
BB-034 Bodenaufbau_Fliesen Feinsteinzeug
Menge: 140,000 m2

**16.01.090 Fliesenbelag (Kleinformat), Boden und Sockel, reinigen**
Bodenflächen mit Fliesenbelag reinigen wie in Position
01.80 beschrieben, jedoch

Plattenformat als Sechseckfliese (Nennmaß ca. 110/125
mm, R12 V6, strukturiert, scharfkantig, im Gefälle
verlegt), inkl. Hohlkehlsockel, Passplatten, Formteile,
Einleger, Läuferschichten (R11), Epoxidharz- Verfugung,
Anarbeiten an Entwässerungsrinne, Randübergänge,
An-/Abschlüsse etc.

Leitdetail/ Ausführungsplanung/ Plannummer:
u.a. FL-000 Fliesenspiegel_Reinigungsraum_Groß
BB-032 Bodenaufbau_Fliesen Feinsteinzeug
Menge: 45,000 m2

**16.01.100 Textilbelag, Boden und Sockelleiste, reinigen**
Textiler Bodenbelag (Nadelvlies, Teppichfliese 50/50
cm, anthrazit o.ä.) einschl. Sockelleisten
(Textilbelag/ Nadelvlies, gekettelt, H= ca. 6 cm) etc.
durch gründliches Absaugen bis zum Erreichen einer
schmutzfreien Oberfläche reinigen, inkl. Entfernen von
Schutzfolien, Etiketten, Schmutzarten vorausgegangener
Gewerke wie z.B. Maler etc. in geringem Umfang.

Inkl. Anschlüsse, Übergänge, Textiler Bodenbelag im
Bereich bauseitiger Gerätedosen und Zugdosen
(Unterflurdose), Trennschienen, An-/ Abschlüsse im
Bereich bodentiefer Verglasungen, Elementierten
Trennwänden zur Raumtrennung (ohne Sockelleiste) etc.

Abrechnungsgrundlage: m2 zu reinigende Textil-
Bodenbeläge

Leitdetail/ Ausführungsplanung/ Plannummer:
u.a. Bodenaufbau_Textiler Bodenbelag BB-40
MB-001 Materialbelegung Boden 01
MB-002 Materialbelegung Boden 02
MB-003 Materialbelegung Boden 03
Menge: 615,000 m2

**16.01.110 Sauberlaufzonen, Schmutzfangwanne mit Matteneinlage, reinigen**
Feinreinigung der Sauberlaufzonen, verschmutzt durch
vorausgegangene Gewerke und verstaubt, bis zum
Erreichen einer schmutzfreien Oberfläche durch Absaugen
von losem Schmutz, Einsatz geeigneter Reinigungsmittel
(Aufsprühen/ -bringen, Ausspülen, ggf. mehrmaliges
Ausspülen mit klarem Wasser unter Beachtung der
Hersteller-/ Reinigungsempfehlungen), inkl. Entfernen
von Schutzfolien etc.

Reinigungsergebnis: keine Flecken und Laufspuren

Sauberlaufzone bestehend aus Schmutzfangwannenanlage
(Alu), fest und bodengleich im Estrich einzementiert,
mit integrierter Auflage für aufrollbare,
strapazierfähige Eingangsmatte (Ripsstreifen,
Alu-Trägerprofile o.ä.).

Abrechnungsgrundlage: m2 zu reinigende Sauberlaufzonen

Abmessungen Sauberlaufzone: 2,40/ 2,45 m + 2,85/ 1,25 m
Menge: 10,000 m2

*Hinweis*
Wände / Wandbekleidungen, Elementierte Innenwände etc.

**16.01.120 Wandflächen, Fliesen (Großformat), reinigen**
Feinreinigung von Wandfliesen (30/60 cm bzw. 50/60 cm,
unglasiert, strukturiert, matt o.ä.) inkl. Fugen durch
nasses Wischen mit einem geeigneten Reinigungsmittel
unter Zuhilfenahme/ Einsatz eines
Zementschleierentferners bis zum Erreichen einer
schmutzfreien Oberfläche, einschl. Nasswischen bei
starken Verschmutzungen, Nachreinigen und Konservieren/
Polieren.

Ausführung an Fliesenflächen in unterschiedlichen
Abmessungen, Teilflächen, Wandhöhen, inkl. reinigen von
horizontalen Ablageflächen, Fensterleibungen,
Fensterbänke/-stürze, Übergängen, Eckschutz-/
Abschlussprofilen etc.

Auf die elastischen Verfugungen ist besondere Rücksicht
zu nehmen.

Wand-/ Einbauhöhen: + 1,20 - 3,00 m über OKFF

Abrechnungsgrundlage: m2 Ansichtsfläche der zu
reinigenden
Wandfliesenbekleidungen

Leitdetail/ Ausführungsplanung/ Plannummer:
u.a. FL-001 Fliesenspiegel_Reinigungsraum_Klein
FL-002 Fliesenspiegel L0.11 - WC/ Dusche
FL-003 Fliesenspiegel_EG-WCs
FL-004 Fliesenspiegel_EG Büro und Nebenräume - PuMi
Menge: 45,000 m2

**16.01.130 Wandflächen, Fliesen (Klein-/Mittelformat), reinigen**
Feinreinigung von Wandfliesen wie in Position 01.120
beschrieben, jedoch

Plattenformat 20/20 cm, strukturiert, Verfugung mit
hochfesten, zementgebundenem Fugenmörtel, vollflächig,
glatt.

Einbauhöhe: bis + 4,00 m über OKFF

Inkl. Mehraufwand aufgrund der Einbauhöhen/ -lagen,
Aufbau, Bereithaltung und Abbau erforderlicher
Arbeitsgerüste etc. (in Einheitspreis
einzukalkulieren).

Leitdetail/ Ausführungsplanung/ Plannummer:
u.a. FL-000 Fliesenspiegel_Reinigungsraum_Groß
Menge: 105,000 m2

**16.01.140 Wandbekleidung, Präsentationswand Foyer, MDF, reinigen**
Feinreinigung von Wandbekleidungen aus MDF-Platten ohne
sichtbare Fugen (Plattenkanten gerade, stumpf gestoßen
und verleimt als "nahtlose" Verbindungen), Oberfläche
feingeschliffen und endbeschichtet (1K- PUR-
Beschichtung im Airless- Sprühverfahren sprühend
versiegelt, matt o.ä.), durch feuchtes Abwischen mit
einem leichten, geeigneten Reinigungsmittel bis zum
Erreichen einer schmutz- und schlierenfreien
Oberfläche, inkl. reinigen von Leibungsbekleidungen
(4-seitig umlaufend), Sockelleisten, Eckausbildungen,
Randabschlüsse, Wandanschlüsse, Einbauten,
Lüftunsgitter, Entfernen von Schutzfolien, Etiketten
etc.

Wand-/ Einbauhöhen: bis + 3,60 m über OKFF

Inkl. Mehraufwand aufgrund der Einbauhöhen/ -lagen,
Aufbau, Bereithaltung und Abbau erforderlicher
Arbeitsgerüste etc. (in Einheitspreis
einzukalkulieren).

Abrechnungsgrundlage: m2 Ansichtsfläche der
Wandbekleidung (Foyer)

Leitdetail/ Ausführungsplanung/ Plannummer:
u.a. WD-001 Präsentationswand Foyer EG
Menge: 86,000 m2

**16.01.150 Wandbekleidung, Akustik- Wandpaneele, Echtholzfurnier, reinigen**
Feinreinigung von Wandbekleidungen aus
Akustik-Wandpaneelen mit Furnieroberfläche aus
Echtholz, Eiche, fein geschliffen, farblos geölt,
Oberfläche perforiert (0,5 mm, 2 mm/ 2mm, versetzte
Reihen, rückseitig Vlieskaschiert, schwarz o.ä.), durch
feuchtes Abwischen mit einem leichten, geeigneten
Reinigungsmittel bis zum Erreichen einer schmutz- und
schlierenfreien Oberfläche, inkl. reinigen von
Holzblenden (horizontal, vertikal), Türsturz und
Leibungsbekleidungen, Randstäben, Eckausbildungen,
Entfernen von Schutzfolien, Etiketten etc.

Wand-/ Einbauhöhen: bis + 3,45 m über OKFF

Abrechnungsgrundlage: m2 Ansichtsfläche der Akustik-
Wandbekleidung

Leitdetail/ Ausführungsplanung/ Plannummer:
u.a. MO-002 Akustik-Rückwände Forschungsbau
MW-000/ Materialbelegung Wand EG
MW-100/ Materialbelegung Wand 1.OG
MW-200/ Materialbelegung Wand 2.OG
MW-300/ Materialbelegung Wand 3.OG
Menge: 76,000 m2

**16.01.160 Raum-Trennwände, Stahlkonstr./Holzlamellen, furniert, reinigen**
Raum-Trennwände als Sichtschutz, freistehend im Raum,
aus vertikalen Holz- Lamellen (Echtholzfurnier) und
einer umlfd. Stahlrahmenkonstruktion, beidseitig durch
feuchtes Abwischen mit einem leichten, geeigneten
Reinigungsmittel bis zum Erreichen einer schmutz- und
schlierenfreien Oberfläche reinigen.

Holzlamellen akustisch wirksam, (Echtholzfurnier,
perforiert, D= 0,50 mm, Rastermaß 2mm/ 2mm), mit
umlaufender Feinblechrahmung, 2 mm, pulverbeschichtet,
an der oberen und unteren Stirnseite mit angeschweißten
Flachstählen am Stahlrahmen befestigt. Lamellen
gleichmäßig vertikal angeordnet; Flachstähle
pulverbeschichtet wie Feinblechrahmung.

Komplette Stahlrahmkonstruktion durch Blechprofile
ummantelt (Aluminium, pulverbeschichtet, sichtbar
verschraubt/ genietet), inkl. Klemmleisten, Sockel,
An-/ Abschlüsse (horizontal, vertikal), Entfernen von
Schutzfolien, Etiketten etc.

Trennwand-/ Elementhöhe: bis + 2,26 m (inkl. Sockel)
Trennwand-/ Elementlängen: zw. 1,65 m bis 5,50 m
Holzlamellen B/H/T: 250 bzw. 300/2070/40 mm
Winkelstellung Holz- Lamellen: 0°
(Elementlängsrichtung) bzw. 45° eingedreht
Lamellenabstand: 70 mm bzw. 300 mm (AK Lamelle - AK
Lamelle, Rahmenlängsseite)

Abrechnungsgrundlage: einfache Trennwandfläche
(allseitig zu reinigen)!

Leitdetail/ Ausführungsplanung/ Plannummer:
u.a M0-004 Akustiktrennwände Forschungsbau
Grundriss 1.Obergeschoss
Grundriss 2.Obergeschoss
Grundriss 3.Obergeschoss
Menge: 74,000 m2

**16.01.170 Mobile Trennwand, Akustik, Holz/lackiert, reinigen**
Mobile Trennwand, lackierte Holzoberfläche, manuell
verschiebbar, einschl. aller dazugehörigen Beschläge
und Beschlagteile, Rahmen, Führungsschienen
(Fahrbereich + Parkstellung), beidseitig durch feuchtes
Abwischen mit einem leichten, geeigneten
Reinigungsmittel bis zum Erreichen einer schmutz- und
schlierenfreien Oberfläche reinigen.

Elementoberfläche beidseitig mit perforierter
Verbundoberfläche (Mikro-Perforierung, D= 1,5 mm,
Lochmittenabstand 6 mm (horizontal/ vertikal,
Randabstand 20 mm o.ä.).

Inkl. aller Elementverbindungen, ausfahrbare
Dichtleisten (Alu/PUR-Formteile),
Wandanschlusselemente, Teleskopelemente, Vollelemente,
Durchgangs-Türelemente (Schlupftür), Schlussleiste,
An-/ Abschlüsse (horizontal, vertikal), Entfernen von
Schutzfolien, Etiketten etc.

Baurichtmaß b/h: 5625/ 3300 mm (OKFF-UK AHD)
Elementdicke: 100 mm
Parkstellung: im Lagerraum, versetzt zur
Hauptlaufachse, einseitig vor Stb.-Wand in einem Paket,
90° zur Trennwandachse

Abrechnungsgrundlage: einfache Trennwandfläche
(beidseitig zu reinigen)!

Leitdetail/ Ausführungsplanung/ Plannummer:
u.a. WD-000 / Mobile Trennwand Besprechung
Menge: 20,000 m2

*Hinweis*
Treppenhäuser TRH 01+02 (Forschungsgebäude) und TRH
03+04 (Depot)

Ausführung in den Treppenhäusern. Der Baustellenbetrieb
darf durch die Arbeiten in den TRH nicht
beeinträchtigt/ behindert werden. Es ist immer mind. 1x
TRH im Forschungsgebäude bzw. Depot als Fluchtweg offen
zu halten!

Inkl. Mehraufwand/ Erschwernisse aufgrund der
Einbauhöhen/ -lagen, Aufbau, Bereithaltung und Abbau
erforderlicher Arbeitsgerüste etc. (in nachfolgende
Einheitspreise einzukalkulieren).

Wand-/ Deckenhöhen (TRH):
TRH 01+02 (Forschung) zwischen +2,305 bis +3,805 m
(Regelgeschoss), Teilflächen bis +7,60 m über OKFB
(oberste Treppenläufe).
TRH 03+04 (Depot) zwischen +2,325 bis +2,685 m
(Regelgeschoss), Teilflächen bis +6,80 m über OKFB
(oberste Treppenläufe).

Leitdetail/ Ausführungsplanung/ Plannummer:
u.a. TR-001 Treppenhaus 01
TR-002 Treppenhaus 02
TR-003 Treppenhaus 03
TR-004 Treppenhaus 04

**16.01.180 Wandflächen (TRH), Sichtbeton (imprägniert), reinigen**
Wandflächen aus Sichtbeton mit endbehandelter
Oberfläche (farblose, matte Tiefenimprägnierung
bauseits durch Gewerk Maler) mit einem leichten,
neutralen Reinigungsmittel feucht reinigen bis zum
Erreichen einer schmutzfreien Oberfläche, inkl.
entfernen von anhaftenden Verschmutzungen, Baustaub,
reinigen von Fenster-/ Türlaibungen/ -stürze,
Übergängen, An-/ Abschlüsse, Fugen, Einbauteilen,
Aussparungen etc.

Auf elastische Verfugungen ist besondere Rücksicht zu
nehmen.

Inkl. Mehraufwand aufgrund der Einbauhöhen/ -lagen,
Aufbau, Bereithaltung und Abbau erforderlicher
Arbeitsgerüste etc. (in Einheitspreis
einzukalkulieren).

Abrechnungsgrundlage: m2 zu reinigende Wandfläche!
Menge: 1155,000 m2

**16.01.190 Treppen- und Podestgeländer, Stahl/lackiert, inkl. Handlauf, reinigen**
Geländer der Treppenläufe und Podeste aus Stahlblech
mit seitlich angeschweißtem Handlauf aus Holz (TRH
01+02) bzw. Edelstahl (TRH 03+04) durch feuchtes
Abwischen aller Elemente mit einem leichten, geeigneten
Reinigungsmittel reinigen bis zum Erreichen einer
schmutz- und schlierenfreien Oberfläche, inkl. aller
Richtungswechsel, Eckausbildungen, An-/ Abschlüsse,
Nasswischen und Nachreinigen bei starken
Verschmutzungen, Entfernen von Schutzfolien, Etiketten
etc.

Stahlgeländer im Treppenauge durchlaufend
(Geschossübergreifend), Ober- und Unterkante parallel
mitlaufend/ konturbegleitend, angepasst an jeweiligen
Verlauf der Treppenläufe (schräg) und/ oder
Geschossdecken-/ Podestbereiche (waagerecht); Geländer
überdeckt die Treppenwange bzw. Deckenstirn. Auf
elastische Verfugungen ist besondere Rücksicht zu
nehmen (Anschlussfuge zwischen Stahlblech und
Stb.-Bauteile 10 mm).

Handläufe punktuell gehalten mittels 90°- abgewinkelter
Haltekonsolen mit angegeschweißter Grundplatte, an
Geländer befestigt/ geschweißt; Handlaufkonsolen und
Abdeckrosetten aus Edelstahl V2A, Oberfläche matt
gebürstet.

Geländerhöhe (UK-OK): 1520 mm (Regelausführung),
Teillängen am Antritt im EG bis 2050 mm (L= 1,10 m; TRH
02-04) bzw. 2250 mm (L= 1,85 m; TRH 01)
Einbauhöhe: + 1100 mm über OKFF
Material Geländer: Stahlblech, farbig lackiert

Material Handläufe:
TRH 01+02: Echtholzrundstab, D= 42 mm, durchlaufend,
Enden flach geschlossen, Oberflächen fein geschliffen/
geölt (endbehandelt)
TRH 03+04: Edelstahlrundrohr, D= 42 mm, durchlaufend,
Enden flach geschlossen, Oberflächen matt gebürstet
Einbauhöhe: +85 cm (OK Handlauf über OKFF)
Abstand Handlauf/ Stahlgeländer: 60 mm

Abrechnungsgrundlage: m Länge Geländer
Menge: 150,000 m

**16.01.200 Handläufe, Edelstahl, reinigen**
Handläufe von Treppenläufen und Podesten aus Edelstahl
allseitig durch feuchtes Abwischen aller Elemente mit
einem leichten, geeigneten Reinigungsmittel bis zum
Erreichen einer schmutz- und schlierenfreien Oberfläche
reinigen, inkl. Nasswischen und Nachreinigen bei
starken Verschmutzungen, Entfernen von Schutzfolien,
Etiketten etc.

Reinigung einschl. abgewinkelter Haltekonsolen,
Abdeckrosetten, Richtungswechsel, Eckausbildungen, An-/
Abschlüsse etc.; Ausführung durchlaufend (Treppen und
Podeste, TRH 03) bzw. in unterschiedlichen Einzellängen
nur im Bereich der Treppenläufe (TRH 04).

Material: Edelstahlrundrohr, D= 42 mm, matt gebürstet
Einbauhöhe: +85 cm (OK Handlauf über OKFF)
Abstand Handlauf/ TRH-Wand: 60 mm

Abrechnungsgrundlage: m Länge Handlauf
Menge: 60,000 m

**16.01.210 Handläufe, Holz, reinigen**
Handläufe von Treppenläufen und Podesten einschl.
dazugehöriger Haltekonsolen, Abdeckrosetten etc.
reinigen wie in Position 01.200 beschrieben, jedoch

Material: Echtholzrundstab, D= 42 mm, fein geschliffen/
geölt (endbehandelt)

Ausführung durchlaufend (Treppen und Podeste, TRH 01)
bzw. in unterschiedlichen Einzellängen nur im Bereich
der Treppenläufe (TRH 02), in Teilen freitragend vor
Bauteilöffnungen (PR-Fassadenelemente).

Abrechnungsgrundlage: m Länge Handlauf
Menge: 116,000 m

**16.01.220 Durchtrittsicherung, Stahl/lackiert, reinigen**
Durchtrittsicherung als Stahlwinkel im Treppenlauf-
und/ oder Podestbereich vor Bauteilöffnungen (z.B.
PR-Fassadenelemente) allseitig durch feuchtes Abwischen
mit einem leichten, geeigneten Reinigungsmittel
reinigen bis zum Erreichen einer schmutz- und
schlierenfreien Oberfläche, inkl. Nasswischen und
Nachreinigen bei starken Verschmutzungen, Schutzfolien
entfernen etc.

Ausführung in unterschiedlichen Längen und Einbaulagen,
Befestigung seitlich an bauseitige Stb.-Fertigteil-
Treppenläufe bzw. Stb.-Podestdeckenstirn; Auf
elastische Verfugungen ist besondere Rücksicht zu
nehmen (Anschlussfuge zwischen Stahlblech und
Stb.-Bauteile 10 mm).

Material: S 235 JR, grundiert und lackiert/
endbeschichtet
Abmessung: L 330/140/10 mm (Regelausführung), tlw. L
305/140/10 mm im Bereich der PR- Verbundpaneele bzw.
440/140/10 mm
Einzellängen: zw. ca. 500 bis 2160 mm

Abrechnungsgrundlage: m Länge Durchtrittsicherung
Menge: 42,000 m

**16.01.230 Treppe, Stahl/lackiert, Tränenbl.-Treppenlauf, 14x Stg., inkl. Handlauf, reinigen**
Einläufig gerade Treppenkonstruktion aus Stahl
(Dachausstieg)
im obersten TRH-Geschoss durch feuchtes Abwischen aller
Elemente mit einem leichten, geeigneten
Reinigungsmittel bis zum Erreichen einer schmutz- und
schlierenfreien Oberfläche reinigen, inkl. Nasswischen
und Nachreinigen bei starken Verschmutzungen, Entfernen
von Schutzfolien, Etiketten etc.

Treppenlauf durchlaufend aus gekanteten
Tränenblechstufen, Tritt- und Setzstufe geschlossen,
seitlich zwischen Stahlblechgeländer geschweißt, ohne
weiteren Stufenbelag, Oberfläche mit Prägung (Träne
diagonal o.ä., R11).

Beidseitig Treppengeländer als tragende Stahlwange aus
Stahlblech, Höhe 1300 mm (Unter- bis Oberkante
Stahlgeländer), Ober- und Unterkante parallel
mitlaufend/ konturbegleitend, angepasst an den
Treppenverlauf (schräg) und den Geschossdecken-/
Podestbereich (waagerecht), inkl. Ausklinkungen/
Ausnehmungen im An- und Austritt, Überdecken der
Podestdeckenstirn.

Treppengeländer geht im Antritt nahtlos in v.g.
TRH-Geländer über und endet am Austritt bündig auf
Stufenhöhe (OK Stahlgeländer = OK Tränenblechstufe).

Innenseitig Handlauf, punktuell gehalten mittels 90°-
abgewinkelter Haltekonsolen mit angegeschweißter
Grundplatte, an Geländer befestigt/ geschweißt;
Handlaufkonsolen aus Edelstahl V2A, Oberfläche matt
gebürstet.

Handlauf am oberen Handlaufende (Dachausstieg) als
Telekophandlauf (zusätzliche Handlauflänge 2,0 m, inkl.
Übergang von schräg zu waagerecht).

Treppenlauf unterseitig mit tragendem Stahlblechboden
geschlossen, am An-/ Austritt abgewinkelt als
Verankerungselement (Anschlussplatte), VK Untersicht
bündig mit UK Stahlblechgeländer.

Untersichtsbekl. L/B: 4700/970 mm, in Längsrichtung 2x
Eckausbildungen (stumpf- bzw. spitzwinklig gem.
Leitdetail).

Inkl. Reinigen oberer Abschluss der Stahltreppe an
Aufsetzkranz Dachausstieg (umlfd. vertikaler Flachstahl
in Stb.-Dachdeckenöffnung, H= 280 bzw. 415 mm).

Die Stahltreppen überbrücken einen Höhenunterschied von
ca. 2,73 m bzw. 2,87 m; Antritt OKFF Stb.-Podest,
Austritt ungefähr auf Höhe der Dachabdichtung
(Überstieg über Aufsatzkranz der bauseitigen
Lichtkuppel (Dachausstieg).

Material: S 235 JR, grundiert und lackiert/
endbeschichtet
Anzahl Steigungen: 14x Stufen
Steigungsverhältnis: 19,5/ 24 bzw. 20,5/24 cm
Stufentiefe: 24 cm (mit 3 cm Unterschnitt)
Nutzbare Treppenlaufbreite: 940 mm (zwischen den
Stahlgeländer)
Gesamtbreite: 970 mm
Gesamthöhe: 3,15 m (UK Untersicht/ Antritt bis OK
Geländer/ Austritt)
Geländerhöhe: +1100 mm über OKFF (Antrittspodest)

Abrechnungsgrundlage: Stück zu reinigende Stahltreppe
(komplett)!
Menge: 2,000 St

**16.01.240 RWA-Lichtkuppel (Dachausstieg), elektr., 300/100 cm, reinigen**
RWA-Lichtkuppel (Dachausstieg) mit
Kunststoffverglasung, 2-schalig, gewölbt,
glasklar/transparent, inkl. Aufsatzkranz, Einfass-/
Systemrahmen,aller Kant-, Form-, Beschlag- und
Zubehörteile, unter Berücksichtigung aller Vorschriften
des Bundesinnungsverbandes des
Gebäudereiniger-Handwerks, innen und außen reinigen bis
zum Erreichen einer schmutz- und schlierenfreien
Oberfläche, inkl. Entfernen von Schutzfolien und
Etiketten durch Nasswischen.

Nenngröße: 300/100 cm (RWA-Lichtkuppel/ Dachausstieg)

Abrechnungsgrundlage: Stück zu reinigende
RWA-Lichtkuppel (Dachaustieg)
Menge: 2,000 St

**16.01.250 RWA-Lichtkuppel, elektr., 125/125 cm, reinigen**
RWA-Lichtkuppel kompett reinigen wie in Position 01.240
beschrieben, jedoch

Ausführung als Flachdachfenster mit Mehrscheiben-
Wärmeschutzverglasung (VSG/ESG), klar/transparent, als
5°-Pultdachgeometrie zur Unterstützung des
Wasserablaufs (Flachdachfenster mit Neigung), inkl.
Ab-/ Durchstursicherung im Aufsatzkranz
(Durchsturzgitter aus Stahlblech, 2 mm, gelasert,
Wabenform).

Nenngröße: 125/125 cm (RWA-Lichtkuppel)

Abrechnungsgrundlage: Stück zu reinigende
RWA-Lichtkuppel
Menge: 2,000 St

**16.01.260 PR-Fas.-elem., Fenster-/Brüstungsflächen (innen), Alu/Glas, reinigen**
Pfosten-Riegel-Fassadenelemente innen bis zum Erreichen
einer schmutz- und schlierenfreien Oberfläche reinigen,
einschl. Reinigen der Rahmen/ Profile, Verglasungen
(Öffnungsflügel, festverglaste Elemente, Paneele etc.),
aller Beschläge, Fälze und Fensterbänke, Laibungs-/
Sturzbekleidungen u. dgl. bis zum Erreichen von
schmutz- und schlierenfreien Oberflächen, inkl.
Aussaugen der Falze der Öffnungsflügel, Entfernen von
Schutzfolien, Etiketten etc.

Pfosten-Riegel- Fassadenkonstruktion aus Aluminium,
mehrteilig, mit Zwischenpfosten, Öffnungsflügel,
absturzsichernder Festverglasung, teilweise
Paneelfüllung, Brüstungsriegel etc., Ausführung als
Lochfenster innerhalb der Verblend- bzw. VHF-Fassade.

Bleche sind nur mit Wasser zu reinigen, ggf. bei
stärker verschmutzten Flächen einschl. Nachreinigung,
ohne Verwendung mechanischer Mittel (Spachtel etc.).

Auf elastische Verfugungen ist besondere Rücksicht zu
nehmen.

Inkl. Aufbau, Bereithaltung und Abbau erforderlicher
Leitern, Arbeitsgerüste etc. im Innenbereich.

Baurichtmaß B/H: 1680/3070 bzw. 2000/3450 mm (ab OK
BRH)
Einbauhöhe: bis + 5,58 m über OKFF (OK Stb.-Brüstung/
Zw.-Podest)

Abrechnungsgrundlage: einfache Fensterfläche (innen zu
reinigen)!
Menge: 195,000 m2

*Hinweis*
Fassadenelemente/ -bauteile, Fenster, Türen, Tore etc.
(innen und außen)

Leitdetail/ Ausführungsplanung/ Plannummer:
u.a. A-NW-00 Ansicht Nord
A-SO-00 Ansicht Süd
A-SW-00 Ansicht West
A-NO-00 Ansicht Ost
S-EE-00 Schnitt E

**16.01.270 PR-Fas.-elem., Fenster-/Brüstungsflächen (innen), Alu-Glas, reinigen**
*** Bezugsbeschreibung
Pfosten-Riegel-Fassadenelemente innen bis zum Erreichen
einer schmutz- und schlierenfreien Oberfläche reinigen
wie in Position 01.260 beschrieben, jedoch

Ausführung im Forschungsgebäude Geschosse 1. bis 3.OG
(ohne TRH).

Pfosten-Riegel- Fassadenkonstruktion aus Aluminium,
mehrteilig, mit Zwischenpfosten, Öffnungsflügel,
absturzsichernder Festverglasung, teilweise
Paneelfüllung, Brüstungsriegel, Oberlicht, 1-flügelige
Alurahmentür inkl. aller dazugehörigen Türkomponenten,
Zarge, Beschläge, Türschließer etc., Ausführung als
Lochfenster (bzw. 1x Außentürelement Dachlandschaft
1.OG) innerhalb der VHF-Fassade.

Baurichtmaß B/H: 2000/3450 mm
Einbauhöhe: bis + 3,50 m über OKFF

Abrechnungsgrundlage: die einfache/ einseitig zu
reinigende Fenster-(Tür-)fläche!
Menge: 625,000 m2

**16.01.280 Mehraufwand, Blendschutz (innen), Kassetten-Rollo (Textil), reinigen**
Blendschutz- Anlagen im Gebäude im Bereich der v.g. PR-
Fassadenelemente als Kassetten-Rollo mit
Textilrollo-Behang, Aluminium-Gehäuse, seitlichen
Führungsprofilen, Griffprofil, Enddeckeln,
Beschwerungsprofil, Kugelkette etc. reinigen bis zum
Erreichen einer schmutz-/ schlierenfreien Oberfläche,
inkl. Entfernen von Schutzfolien und Etiketten, als
Mehraufwand.

Rollo herunterlassen, Staub und losen Schmutz von
beiden Seiten des Rollostoffs mittels Staubsauger mit
weicher Polsterdüse und geringer Saugkraft entfernen,
evtl. Flecken mit einem leicht feuchten Tuch und mildem
Reiniger vorsichtig abwischen; Rollo vor dem Schließen
vorsichtig und vollständig trocknen, um Rückstände und
Schäden am Gewebe zu vermeiden.

Gehäuse, Führungsschienen etc. mit einem feuchten Tuch
abwischen.

Reinigung der Rollos mit besonderer Vorsicht unter
Beachtung der Reinigungsempfehlungen des Herstellers.

Baurichtmaß PR-Fas.-elem. (Fenster): 2000/3450 mm
Anzahl x Baurichtmaß Blendschutz
(Regel-Bestellbreite/-höhe Verglasung):
72x 1220/3270 mm + 2x 840/3270 mm

Abrechnungsgrundlage: einfache Behangfläche!
Menge: 295,000 m2

**16.01.290 PR-Fas.-elem., Fenster-/Brüstungsflächen (außen), Alu/Glas, reinigen**
*** gemäß Ausführungsbeschreibung PR-Fas.-elem., Fenster-/Brüstungsflächen (innen), Alu-G
*** wie Position 16.01.270
Pfosten-Riegel-Fassadenelemente bis zum Erreichen einer
schmutz- und schlierenfreien Oberfläche reinigen wie
zuvor beschrieben, jedoch

Ausführung außen vor Rückbau des Fassadengerüstes
(bauseits gestellt durch Gewerk Rohbau),
Forschungsgebäude 1. bis 3.OG (VHF-Fassade, oberhalb
Geschossdecke EG/ Dachlandschaft) und Depot TRH 2.OG
(Verblendfassade), Höhe bis +18,50 m über OK Gelände,
einschl. aufnehmen der Schmutzflotte.

Inkl. Grobschmutz, Baustaub und lose aufliegende
Verschmutzungen in/ an Fassadenrinne und Fensterbank
fachgerecht aufnehmen und entfernen.

Leitdetail/ Ausführungsplanung/ Plannummer:
u.a. FS-500 Typenübersicht - PR-Fassade Forschungsbau
FS-510 PR-Fassade Typ 5.10

Abrechnungsgrundlage: einfache Fensterfläche (außen zu
reinigen)!
Menge: 820,000 m2

**16.01.300 Mehraufwand, Sonnenschutz (außen), Raffstore, reinigen**
Außenraffstores im Bereich der v.g. PR-
Fassadenelemente als komplette, elektrisch betriebene
Sonnenschutz- Anlagen mit Alu-Lamellen-Behang, Gehäuse,
Seilführung, Mittelabspannung, Unterschiene, Elektr.
Antrieb etc. allseitig reinigen bis zum Erreichen einer
schmutz-/ schlierenfreien Oberfläche, inkl. Entfernen
von Schutzfolien und Etiketten.

Anzahl x Baurichtmaß Außenraffstore: 86x 2000/3500 mm
(zzgl. Pakethöhe)

Abrechnungsgrundlage: einfache Behangfläche!
Menge: 600,000 m2

**16.01.310 Bereitstellung Hub-/Hebebühne, Arbeitshöhe +18,50 m, inkl. Bedienung etc.**
Bereitstellung einer elektrisch bzw. hydraulisch zu
betätigenden Arbeitsbühne mit Personen-Fahrkorb bzw.
Arbeitsplattform, Steuerung, selbstständig fahrbar, zur
Ausführung der Reinigungsarbeiten der
PR-Fassadenelemente der Position 01.290 auf der
Baustelle durch den AN Gebäudereinigung, ohne
bauseitige Gerüststellung/ nach Rückbau des
Fassadengerüstes, abgestimmt mit der örtlichen
Objektüberwachung.

Die Hub-/Hebebühne o.ä. ist durch den AN für die eigene
Leistung der v.g. Reinigungsarbeiten
eigenverantwortlich und dem Bauvorhaben angemessen,
unter Berücksichtigung der örtlichen Gegebenheiten
(Statik/ Gebäudetragwerk, Baustelle etc.) festzulegen
und zu kalkulieren.

Der AN ist verantwortlich für den Transport zur und von
der Baustelle.

Die Stunden für die Nutzung inkl. Personal für die
eigenen Leistungen sind in diese Position
einzukalkulieren, inkl. Bedienung, aller notwendigen
Betriebs- und Nebenkosten, Mietgebühren, Anfahrt,
Transport, Aufbau, Bereithaltung, Abbau, Abtransport
von der Baustelle nach Abschluß der Reinigungsarbeiten
(v.g. Reinigungsarbeiten Fassade).

Arbeitshöhe: bis +18,50 m über OK Gelände bzw. +12,50 m
über Dachdecke EG (Dachlandschaft), inkl. Erschwernis
für die Bereitstellung an 2x Gebäudeseiten oberhalb der
Dachdecke über EG/ ab 1.Obergeschoss.

Auswirkungen in Bezug auf das Gebäudetragwerk,
Beschädigungen und Verschmutzungen bereits
ausgeführter/ fertiggestellter Leistungen von
Drittgewerken (z.B. Dachabdichtungsarbeiten etc.) sind
auszuschließen.

Abrechnungshinweis:
Der Preis ist als Pauschale anzubieten. Die Vergütung
erfolgt aus EDV technischen Gründen mit der
Mengeneinheit Stück (1 Stück).
Menge: 1,000 St

**16.01.320 PR-Fas.-elem. (EG), Fenster-/Glasflächen (innen+außen), Alu/Glas, reinigen**
Pfosten-Riegel-Fassadenelemente innen und außen bis zum
Erreichen einer schmutz- und schlierenfreien Oberfläche
reinigen, einschl. Reinigen der Rahmen/ Profile,
Verglasungen, Öffnungsflügel, festverglaste Elemente,
Paneele etc., aller dazugehörigen Beschläge,
Türkomponenten, Öffnungsantriebe, Türschließer, Fälze
und Fensterbänke, Laibungs-/ Sturz-,
Sockelbekleidungen, Verleistungen (Alu,
pulverbeschichtet) u. dgl. bis zum Erreichen von
schmutz- und schlierenfreien Oberflächen, inkl.
Aussaugen der Falze der Öffnungsflügel, Entfernen von
Schutzfolien, Etiketten etc.

Pfosten-Riegel- Fassadenkonstruktion aus Aluminium,
pulverbeschichtet, mehrteilig, mit Zwischenpfosten,
Horizontalriegel, Öffnungsflügel Außentür, Oberlichter,
Fenster, Festverglasung, teilweise Paneelfüllung,
Horizontalriegel u. dgl., inkl. aller dazugehörigen
Türkomponenten (Beschläge, Türschließer,
Drehtürantrieb, NRA-Antriebe der Kipp-Oberlichter etc.

Bleche sind nur mit Wasser zu reinigen, ggf. bei
stärker verschmutzten Flächen einschl. Nachreinigung,
ohne Verwendung mechanischer Mittel (Spachtel etc.).

Auf elastische Verfugungen ist besondere Rücksicht zu
nehmen.

Höhe: bis +2,85 m über OKFB (EG)

Leitdetail/ Ausführungsplanung/ Plannummer:
u.a. FS-200 PR-Fassade Haupteingang EG, West
FS-210 PR-Fassade Besprechungsraum  EG, Nord

Abrechnungsgrundlage: einfache Fensterfläche
(innen+außen zu reinigen)!
Menge: 70,000 m2

**16.01.330 Mehraufwand, Verdunkelungsanlage (innen), reinigen**
Verdunkelungsanlage im Gebäude im Bereich der v.g. PR-
Fassadenelemente (EG) mit Verdunkelungsbehang aus
Polyester- Gewebe, innen und außen beschichtet (PVC),
inkl. aller dazugehörigen Komponenten (Behangkasten,
seitliche Führungsschienen, Griffprofile etc.) bis zum
Erreichen einer schmutz-/ schlierenfreien Oberfläche
reinigen, inkl. Entfernen von Schutzfolien und
Etiketten, als Mehraufwand.

Behang herunterlassen, Staub und losen Schmutz vom
Behangstoff mittels Staubsauger mit weicher Polsterdüse
und geringer Saugkraft entfernen, evtl. Flecken mit
einem leicht feuchten Tuch und mildem Reiniger
vorsichtig abwischen; Behang vor dem Schließen
vorsichtig und vollständig trocknen, um Rückstände und
Schäden am Gewebe zu vermeiden.

Gehäuse, Führungsschienen etc. mit einem feuchten Tuch
abwischen.

Reinigung des Behangstoffs mit besonderer Vorsicht
unter Beachtung der Reinigungsempfehlungen des
Herstellers.

Abmessungen B/H: 865 bis 2500/ 2260 bis 3500 mm
Höhe: bis +3,50 m über OKFB

Abrechnungsgrundlage: einfache Behangfläche!
Menge: 55,000 m2

**16.01.340 Fensterkonstr. (EG), Alu/Glas (innen+außen), reinigen**
Fensterbänder als Alu- Rahmenkonstruktionen innen und
außen bis zum Erreichen einer schmutz- und
schlierenfreien Oberfläche reinigen, einschl. Reinigen
der Rahmen/ Profile, Verglasungen, Öffnungsflügel,
festverglaste Elemente, Paneele etc., aller
dazugehörigen Beschläge, Fälze und Fensterbänke
(Vollholz geölt/ HPL- Beschichtung bzw. gefliest),
Laibungs-/ Sturzbekleidungen, Verleistungen (Alu,
pulverbeschichtet) u. dgl. bis zum Erreichen von
schmutz- und schlierenfreien Oberflächen, inkl.
Aussaugen der Falze der Öffnungsflügel, Entfernen von
Schutzfolien, Etiketten etc.

Inkl. Erschwernis/ Mehraufwendungen bei der Reinigung
aufgrund vor/ auf dem Fenster montierte, feststehende
Horizontallamellen.

Bleche sind nur mit Wasser zu reinigen, ggf. bei
stärker verschmutzten Flächen einschl. Nachreinigung,
ohne Verwendung mechanischer Mittel (Spachtel etc.).

Auf elastische Verfugungen ist besondere Rücksicht zu
nehmen.

Baurichtmaß B/H: 4300 bis 6950/1440 mm
Höhe: + 1,115 m bis 2,65 m über OKFB (EG)

Leitdetail/ Ausführungsplanung/ Plannummer:
u.a. FS-300 Fensterfassade Logistik Depot Erdgeschoss

Abrechnungsgrundlage: einfache Fensterfläche
(innen+außen zu reinigen)!
Menge: 26,000 m2

**16.01.350 Mehraufwand, Sonnenschutz (außen), Alu-Lamellen (starr), reinigen**
Außenliegender Sonnenschutz im Bereich der v.g.
Fensterkonstruktionen aus stranggepressten Alu-
Lamellen, Z-förmig, horizontal verlaufend, starr,
schräg stehend/ nach außen mit 30°-Neigung, farb-/
pulverbeschichtet, inkl. umlaufender
Rahmenkonstruktion, Kantbleche, mehrteiliger Trag-/
Unterkonstruktion etc. allseitig reinigen bis zum
Erreichen einer schmutz-/ schlierenfreien Oberfläche,
inkl. Entfernen von Schutzfolien und Etiketten.

Abrechnungsgrundlage: einfache/ einseitige
Fensterfläche mit Alu-Lamellen!
Menge: 26,000 m2

**16.01.360 Außentürelemente, Aluminium/pulverbeschichtet, reinigen**
*** Bezugsbeschreibung
Außentürelement als Aluminium- Rohrrahmen-
Konstruktionen, pulverbeschichtet, mit Paneelfüllung,
einseitig flügelüberdeckend mit Aluminiumblech, 1-
flügelig in unterschiedlichen Abmessungen und Größen,
Außentürelement ein- bzw. mehrteilig mit Oberblende,
innen und außen bis zum Erreichen einer schmutz- und
schlierenfreien Oberfläche reinigen, einschl. Reinigen
der Rahmen/ Profile, Paneelfüllungen, Dreh-/
Öffnungsflügel, aller dazugehörigen Beschläge,
Türschließer, Fälze und Türschwellen, Laibungs-/
Sturzbekleidungen, Verleistungen (Alu,
pulverbeschichtet), Lamellen (Zu-/ Abluft) im
Türelement u. dgl. bis zum Erreichen von schmutz- und
schlierenfreien Oberflächen, inkl. Aussaugen der Falze
der Öffnungsflügel, Entfernen von Schutzfolien,
Etiketten etc.

Inkl. Reinigen der am Türelement angrenzenden
Seitenblende, Seiten- und Oberblende aus
pulverbeschichtetem Aluminiumblech (VHF).

Bleche sind nur mit Wasser zu reinigen, ggf. bei
stärker verschmutzten Flächen
einschl. Nachreinigung, ohne Verwendung mechanischer
Mittel (Spachtel etc.).

Auf elastische Verfugungen ist besondere Rücksicht zu
nehmen.

Baurichtmaß B/H (Türelement): 1350 bis 1385/2450 bis
3515 mm
Baurichtmaß B/H (Seitenblende): 450 bis 850/2580 bis
3515 mm
Baurichtmaß B/H (Oberblende): 1350/950 mm

Leitdetail/ Ausführungsplanung/ Plannummer:
u.a. FS-610 Fassaden-Türelement TRH 03 EG
FS-611 Fassaden-Türelement TRH 01 EG
FS-612 Fassaden-Türelement Müllraum EG

Abrechnungsgrundlage: m2 zu reinigende Fläche!
Menge: 40,000 m2

**16.01.370 Außentürelemente, Stahlblech/lackiert/pulverbesch., reinigen**
*** gemäß Ausführungsbeschreibung Außentürelemente, Aluminium/pulverbeschichtet, reinigen
*** wie Position 16.01.360
Außentürelement innen und außen (bzw. Seitenblende
außen) bis zum Erreichen einer schmutz- und
schlierenfreien Oberfläche reinigen wie zuvor
beschrieben, jedoch

Türelement aus Stahlblech mit Stahlblockzarge,
endbeschichtet lackiert und/ oder pulverbeschichtet, 1-
flügelig, in verschiedenen Abmessungen und Größen,
inkl. aller dazugehörigen Türkomponenten (Beschläge,
Beschlagteile, Türschließer etc.), Sturz-,
Laibungsbleche, Verleistungen, Türschwelle,
Seitenblende (Aluminium, pulverbeschichtet) etc.

Baurichtmaß B/H (Türelement): 1250 bis 1275/2350 mm
Baurichtmaß B/H (Seitenblende): 675 bis 700/2350 mm

Leitdetail/ Ausführungsplanung/ Plannummer:
u.a. FS-615 Fassaden-Türelement fbT, Schleuse Depot -
1.OG
FS-616 Fassaden-Türelement fbT TRH03 - 1.OG

Abrechnungsgrundlage: m2 zu reinigende Fläche!
Menge: 20,000 m2

**16.01.380 Außentorelemente, Schiebefalttoranlage, reinigen**
*** gemäß Ausführungsbeschreibung Außentürelemente, Aluminium/pulverbeschichtet, reinigen
*** wie Position 16.01.360
Außenelemente (Metall) innen und außen (bzw. Seiten-/
Oberblende außen) bis zum Erreichen einer schmutz- und
schlierenfreien Oberfläche reinigen wie zuvor
beschrieben, jedoch

Ausführung auf Schiebefalttoranlagen als Aluminium und/
oder Stahl- Rahmenkonstruktion mit Torfüllung aus
Aluminium- bzw. Stahlblechpaneelen, allseitig,
pulverbeschichtet, mehrteillig, mehrflügelig, inkl.
aller Torkomponenten, Profile, Torzarge,
Schienenführungen, Beschläge, Sturz-/
Laibungsbekleidungen, Abdeckungen, Torschwelle,
Bedienelemente u. dgl.

Inkl. Reinigen der am Torelement angrenzenden Seiten-
und Oberblende aus pulverbeschichtetem Aluminiumblech
(VHF), einschl. notwendiger Leitern oder Gerüste
(bauseits wird kein Gerüst gestellt).

Abmessung Schiebefalttor B/H: 4480 bzw. 4560/4000 mm
Fassadenöffnung B/H (i.L.): 4850/4000 bzw. 6950/5125 mm
(Toranlage + Metallbekleidung/ VHF innerhalb der
Verblendfassade als Seitenfeld bzw. Seitenfeld +
Sturzblende)

Leitdetail/ Ausführungsplanung/ Plannummer:
u.a. FS-650 Schiebefalttoranlage Süd
FS-660 Schiebefalttoranlage/ Rolltoranlage (RC4) Ost

Abrechnungsgrundlage: m2 zu reinigende Fläche!
Menge: 100,000 m2

**16.01.390 Fassadenbekl. (VHF), Alu-Glattblech/pulverbeschichtet (EG), reinigen**
Wandbekleidung im Außenbereich EG aus
Aluminium-Glattblechelementen (VHF) mit verdeckter
Befestigung, Oberfläche pulverbeschichtet, in
unterschiedlichen Abmessungen und Größen, bis zum
Erreichen einer schmutz- und schlierenfreien Oberfläche
reinigen, einschl. Reinigen aller dazugehörigen An-/
Abschlusswinkel, Fugen-, Kantprofile, Verleistungen
(Alu, pulverbeschichtet), bündig integriertem
Briefkasten (DIN A3), Entfernen von Schutzfolien,
Etiketten etc.

Bleche sind nur mit Wasser zu reinigen, ggf. bei
stärker verschmutzten Flächen einschl. Nachreinigung,
ohne Verwendung mechanischer Mittel (Spachtel etc.).

Einzelgrößen: bis 7,50 m2
Höhe: bis + 2,85 m über OKFB

Leitdetail/ Ausführungsplanung/ Plannummer:
u.a. FS-200 PR-Fassade Haupteingang EG, West
FS-210 PR-Fassade Besprechungsraum - EG Nord

Abrechnungsgrundlage: m2 zu reinigende Fläche!
Menge: 20,000 m2

**16.01.400 Metall-Unterdecke (AHD), Alu-Kassetten/pulverbeschichtet (EG), reinigen**
Außenelemente (Metall) bis zum Erreichen einer schmutz-
und schlierenfreien Oberfläche reinigen wie zuvor
beschrieben, jedoch

Ausführung auf Außendeckensystem (Abhangdecke) als
Untersichtsbekleidung
der auskragenden Gebäudeobergeschosse (1.-3.OG
Forschungsgebäude) über EG (Haupteingang
Forschungsgebäude) aus Aluminium- Kassetten, verdeckt
befestigt, einschl. Reinigen aller dazugehörigen An-/
Abschlusswinkel,
Fugen-/ Kantprofile, Randfriese (Alu,
pulverbeschichtet), Entfernen von Schutzfolien,
Etiketten, Mehraufwand/ Erschwernis für
Überkopfarbeiten etc.

Höhe: bis + 2,85 m über OKFB

Leitdetail/ Ausführungsplanung/ Plannummer:
u.a. FS-200 PR-Fassade Haupteingang EG, West
Deckenspiegel Erdgeschoss

Abrechnungsgrundlage: m2 zu reinigende Fläche!
Menge: 45,000 m2

*Hinweis*
Türen, Tore, Fenster innen / Raumausstattungen

**16.01.410 Innenfenster, Alu/Glas, festst./-verglast, reinigen**
Fensterelement im Innenbereich aus Aluminum-
Strangpressprofilen, pulverbeschichtet, einteilig,
feststehend, großflächig verglast (VSG), klar/
transparent; Glas und Rahmen beidseitig reinigen bis
zum Erreichen einer schmutz- und schlierenfreien
Oberfläche, inkl. Entfernen von Schutzfolien, Etiketten
etc.

Baurichtmaß B/H: 885/2260 bzw. 4085/1345 mm

Leitdetail/ Ausführungsplanung/ Plannummer:
u.a. FS-310 "Panoramafenster" Foyer innenliegend Depot
EG
FS-320 Innenfenster-Archiv Nutzerraum 1.OG

Abrechnungsgrundlage: einfache Fensterfläche
(beidseitig zu reinigen)!
Menge: 8,000 m2

**16.01.420 Innentürelemente, Alu/Glas, reinigen**
Türelemente im Innenbereich als Alu-
Rahmenkonstruktion, pulverbeschichtet, mit
großflächiger Verglasung, 1 -bzw. 2- teilig mit
festverglasten Elementen (z.B. Seitenteil), 1- bzw.
2-flügelig in unterschiedlichen Abmessungen/ Größen,
inkl. Rahmen, Profile, Glasflächen, alle dazugehörigen
Türkomponenten (Beschläge, Beschlagteile, Türschließer
etc.) allseitig bis zum Erreichen einer schmutz- und
schlierenfreien Oberfläche reinigen.

Baurichtmaß B/H: 1260 bis 2150/2700 bis 3000 mm

Leitdetail/ Ausführungsplanung/ Plannummer:
u.a. TU-102 Glasrahmentür Büro mit Sichtschutzfolie

Abrechnungsgrundlage: einfache Türelementfläche
(beidseitig zu reinigen)!
Menge: 120,000 m2

**16.01.430 Innentüren, Holztür/Stahlzarge, reinigen**
Türelemente im Innenbereich aus Holz mit lackierter
Stahlzarge, 1-teilig, 1-flügelig in unterschiedlichen
Abmessungen/ Größen, Türblätter mit HPL-Beschichtung,
inkl. Zarge (i.d.R. Umfassungszargen), alle
dazugehörigen Türkomponenten (Beschläge, Beschlagteile,
Türschließer etc.) allseitig bis zum Erreichen einer
schmutz- und schlierenfreien Oberfläche reinigen.

Baurichtmaß B/H: 885 bis 1260/2260 bis 3300 mm

Abrechnungsgrundlage: einfache Türelementfläche
(beidseitig zu reinigen)!
Menge: 88,000 m2

**16.01.440 Innentüren, Stahlblech, reinigen**
*** Bezugsbeschreibung
Türelemente im Innenbereich aus Stahlblech mit
Stahlzarge, Oberflächen lackiert, Türblätter i.d.R.
geschlossen, vereinzelt mit Glasausschnitt, 1-, 1,5-
bzw. 2- flügelig in unterschiedlichen Abmessungen/
Größen, inkl. aller dazugehörigen Türkomponenten
(Beschläge, Beschlagteile, Türschließer etc.) allseitig
reinigen bis zum Erreichen einer schmutz-/
schlierenfreien Oberfläche.

Baurichtmaß B/H: 760 bis 2510/2135 bis 2510 mm

Abrechnungsgrundlage: einfache Türelementfläche
(beidseitig zu reinigen)!
Menge: 192,000 m2

**16.01.450 Innentüren, Edelstahl, reinigen**
*** gemäß Ausführungsbeschreibung Innentüren, Stahlblech, reinigen
*** wie Position 16.01.440
Türelemente im Innenbereich allseitig reinigen bis zum
Erreichen einer schmutz-/ schlierenfreien Oberfläche
wie beschrieben, jedoch

Türelement aus Edelstahl mit Blockzarge, 2-flügelig,
Ausführung beider Flügel mit Glasausschnitt, inkl.
aller dazugehörigen Türkomponenten etc. reinigen.

Baurichtmaß B/H: 2700/2510 mm

Abrechnungsgrundlage: einfache Türelementfläche
(beidseitig zu reinigen)!
Menge: 8,000 m2

**16.01.460 Stahlblech-Schiebetor-Anlage, reinigen**
Türelemente im Innenbereich allseitig reinigen bis zum
Erreichen einer
schmutz-/ schlierenfreien Oberfläche wie in Position
01.440 beschrieben,
jedoch

Ausführung auf Feuerschutz-Stahlschiebetor-Anlage fbT,
einflügelig, Torblatt
aus Stahlblech, vollflächig, planeben/ glatt,
in-Elementbauweise, verzinkt und
pulverbeschichtet, 1-seitig vor Wand geführt, normal
einlaufend, inkl. aller
dazugehörigen Torkomponenten, Beschläge, Torrahmen,
verzinkte C-Profil
Röhren- Laufschiene, Aufhängekonsolen, seitlicher
Gewichtskasten mit
Schließgewicht und Abdeckung, Toroffenhaltung,
Schließelement mit Hand- +
Muschelgriff aus Edelstahl, Torbedienung,
Torausstattung, Taster, Entfernen
von Schutzfolien, Etiketten etc.

Inkl. notwendiger Leitern oder Gerüste (bauseits wird
kein Gerüst gestellt).

Baurichtmaß B/H: 4000/4000 mm

Leitdetail/ Ausführungsplanung/ Plannummer:
u.a. TU-109 Feuerschutz-Schiebetor EG

Abrechnungsgrundlage: einfache Torelementfläche
(beidseitig zu reinigen)!
Menge: 16,000 m2

**16.01.470 Rolltor-Anlage, reinigen**
Rolltor-Anlage im Innenbereich in unterschiedlichen
Abmessungen/ Größen, Rolltorpanzer aus stranggepressten
Leichtmetallprofilen in Sandwichbauweise,
pulverbeschichtet, einschl. aller dazugehörigen
Torkomponenten, Beschläge, Torrahmen,
Laufschienensystemen, Aufhängekonsolen, Torbedienungen
etc. allseitig bis zum Erreichen einer schmutz-/
schlierenfreien Oberfläche reinigen, Entfernen von
Schutzfolien, Etiketten etc.

Inkl. notwendiger Leitern oder Gerüste (bauseits wird
kein Gerüst gestellt).

Baurichtmaß B/H: 2510/2510 bis 4000/4000 mm
Leitdetail/ Ausführungsplanung/ Plannummer:
u.a. TU-108 Rolltor Schleuse EG

Abrechnungsgrundlage: einfache Torelementfläche
(beidseitig zu reinigen)!
Menge: 46,000 m2

**16.01.480 Treppe, Stahl, 1-läufig, 4x Stg., 1x Podest, reinigen**
Reinigungsort: Depot, D0.02 Techn. Großobjekte, EG,
Achse 4-5/E-F

Treppenkonstruktion mit Distanzstufen, Podest und
Geländer aus Stahl im Innenbereich allseitig durch
feuchtes Abwischen aller Elemente mit einem leichten,
geeigneten Reinigungsmittel reinigen bis zum Erreichen
einer schmutz- und schlierenfreien Oberfläche, inkl.
Entfernen von Aufklebern und Schutzfolien, Nasswischen
und Nachreinigen bei starken Verschmutzungen.

Einläufige Treppenkonstruktion mit Austrittspodest und
einseitigem Geländer aus Pfosten, Ober- und Kniegurt
aus Flachstahl, Kniegurt horizontal zwischen den
Pfosten angeordnet. Stufen als Schweisspressroststufen
und Podeste als Pressgitterroste, MW 30/30 mm, außen
Stahlwangen und Randprofile.

Treppen-/ Bauart: einläufig, gerade
Material: S 235 JR, grundiert und lackiert/
farbbeschichtet mit Ausnahme der v.g. Gitterroste
(Podestbelag + Schweisspressroststufen feuerverzinkt)
Anzahl Steigungen: 4x Stufen
Steigungsverhältnis: 200/230 mm
Laufbreite: 1685 mm
Abmessung Grundfläche (gesamt) 2380/1710 mm
Geländerhöhe: + 1000 mm über OKFB (Gitterrost)

Abrechnungsgrundlage: Stück Treppenkonstruktion
(allseitig zu reinigen)!
Menge: 1,000 St

**16.01.490 Treppe, Stahl, 2-läufig, 4x Stg., 2x Podeste, reinigen**
Reinigungsort: Depot, D0.02 Techn. Großobjekte, EG,
Achse 1-2/B-C

Treppenkonstruktion mit Distanzstufen, Podest und
Geländer aus Stahl im
Innenbereich allseitig reinigen wie in Position 01.480
beschrieben, jedoch

Treppen-/ Bauart: zweiläufig, viertelgewendelt
Material: S 235 JR, grundiert und lackiert/
farbbeschichtet mit Ausnahme der
v.g. Gitterroste (Podestbelag + Schweisspressroststufen
feuerverzinkt)
Anzahl Steigungen: 2x 2 Stufen
Steigungsverhältnis: 210/230 mm bzw. 190/230 mm
Laufbreite: 1400 mm
Abmessung Grundfläche (gesamt): 3935/1470 + 3185/1485
mm
Geländerhöhe: + 1000 mm über OKFB (Gitterrost)
Menge: 1,000 St

**16.01.500 Aufzug mit Aufzugskabine, 1,40/2,75 m, 4 Haltestellen, reinigen**
*** Bezugsbeschreibung
Aufzug mit Aufzugskabine (Personenaufzug) innen
allseitig und Türen innen und außen je Haltestelle mit
geeigneten Reinigungsmitteln reinigen durch
Feuchtwischen und streifenfreies Nachreinigen bis zum
Erreichen einer schmutz- und schlierenfreien
Oberfläche, inkl. Entfernen von Schutzfolien und
Etiketten. Reinigung durch:

Entfernen und Entsorgen von Hartfaserplatten/
Malervlies o.ä., die zum Schutz der Aufzugskabine
bauseits montiert wurden, inkl. Absaugen der Abdeckung
mittels Staubsauger vor dem Ausbau; Entfernen komplett
ohne Rückstände.

Kehren und gründliches Schrubben und Wischen sämtlicher
Bodenflächen (Kautschukbelag gem. Planung), Abwischen
der Kabinenwände (Metall-, Glas-,
Spiegelflächen u. dgl.), der Kabinendecke,
Aufzugstüren, der Bedientableaus (außen und innen),
Handläufe, Beleuchtungskörper sowie sonstiger
Armaturen.

Abmessung Kabine: 1,40/2,75 m
Anzahl Haltestellen: 4

Abrechnungsgrundlage: Stück Aufzug mit Aufzugskabine
(allseitig zu reinigen)!
Menge: 1,000 St

**16.01.510 Aufzug mit Aufzugskabine, 4,60/2,20 m, 3 Haltestellen, reinigen**
*** gemäß Ausführungsbeschreibung Aufzug mit Aufzugskabine, 1,40/2,75 m, 4 Haltestellen,
*** wie Position 16.01.500
Aufzug mit Aufzugskabine innen allseitig und Türen
innen und außen je
Haltestelle mit geeigneten Reinigungsmitteln komplett
reinigen wie zuvor
beschrieben, jedoch

Ausführung Lastenaufzug, Bodenbelag mit
Tränenblechabdeckung etc.

Abmessung Kabine: 4,60/2,20 m
Anzahl Haltestellen: 3
Menge: 1,000 St

**16.01.520 Teeküche, einzeilig, l= max. 4,20 m, h= 3,00 m, reinigen**
Einbauküche als einzeilige Teeküche, Oberflächen glatt/
kunststoffbeschichtet, innen und außen durch feuchtes
Abwischen aller Elemente mit einem leichten, geeigneten
Reinigungsmittel reinigen bis zum Erreichen einer
schmutz- und schlierenfreien Oberfläche, inkl.
Entfernen von Aufklebern und Schutzfolien,
Kleberückständen, Verschmierungen von Silikon-
Dichtungsmassen, Nasswischen und Nachreinigen bei
starken Verschmutzungen, Konservieren/ Polieren, evtl.
notwendige Leitern.

Inkl. Reinigung aller Hoch-, Ober- und Unterschränke,
Blenden, Arbeitsplatte, Rückwand, Einlegeböden,
Einbauten wie Spüle mit Abtropffläche, Kühlschrank,
Geschirrspüler, Versorgungsleitungen, Armaturen,
Beleuchtungskörper, Steckdosen, Beschläge, Griffe etc.
in fertiger Leistung.

Anzahl xAbmesungen L/H:
1 St. x 2.940/3.000 mm
1 St. x 4.200/3.000 mm

Leitdetail/ Ausführungsplanung/ Plannummer:
u.a. MO-003 Teeküche klein EG
MO-203 Teeküche groß 2.OG

Abrechnungsgrundlage: Stück Teeküche (allseitig, innen
und außen, reinigen)!
Menge: 2,000 St

**16.01.530 Teeküche mit integr. Sitzbank, einzeilig, l= max. 4,80 m, h= 3,00 m, reinigen**
Einbauküche als einzeilige Teeküche reinigen wie zuvor
beschrieben, jedoch

Ausführung der Teeküchen mit integrierter Sitzbank.

Anzahl xAbmesungen L/H:
1 St. x 4.200/3.000 mm
1 St. x 4.800/3.000 mm

Leitdetail/ Ausführungsplanung/ Plannummer:
u.a. MO-103 Teeküche klein 1.OG
MO-303 Teeküche klein 3.OG
Menge: 2,000 St

**16.01.540 Garderobenschränke (offen), Leimholzplatten/lasiert, reinigen**
Garderobenschränke mit offenen Fächern + Kleiderstange
in unterschiedlichen Abmessungen/ Größen, Oberflächen
Leimholzplatten mit Schutzlasur, in Wandnische
montiert, durch feuchtes Abwischen aller Elemente mit
einem leichten, geeigneten Reinigungsmittel reinigen
bis zum Erreichen einer schmutz- und schlierenfreien
Oberfläche, inkl. Entfernen von Aufklebern und
Schutzfolien, Kleberückständen, Nasswischen/
Nachreinigen bei starken Verschmutzungen.

Anzahl xAbmesungen L/H:
3 St. x 1.595/2.350/580 mm
1 St. x 1.850/2.350/580 mm

Leitdetail/ Ausführungsplanung/ Plannummer:
u.a. MO-001 Garderobe EG
MO-101 Garderobe 1.OG - 3.OG

Abrechnungsgrundlage: Stück Garderobenschrank
(allseitig, innen und außen [soweit möglich],
reinigen)!
Menge: 4,000 St

*Hinweis*
Sanitäre - und Technische Einrichtungen /
Gebäudeaussattungen etc.

**16.01.550 HPL-Waschtisch mit Handwaschbecken, reinigen**
Waschtischplatte mit Einbauwaschbecken und vorderer,
tlw. seitlicher Blende, aus wasserfest verleimten
Holzwerkstoffplatten, mit HPL-Schichtstoff belegt, bis
zum Erreichen einer schmutz- und schlierenfreien
Oberfläche reinigen, inkl. Reinigen der
Einbauwaschbecken, Abfallbehälter in Unterbaumontage,
Edelstahl-Einwurfring, Versorgungs- und
Ablaufarmaturen, Leitungen, Rohre, Konsolenträger etc.,
Abweichen von Resten wie Schutzfolien, Aufkleber o.ä.
und schlierenfrei wischen, Nachtrocknung in einem
weiteren Arbeitsgang etc.

Materialdicke: 40 mm (Waschtischplatte) bzw. 30 mm
(Blende)
Abmessungen B/T: 1300/600 mm (Waschtischplatte)
Waschtischblende H: 300 mm (OK Waschtischplatte bis UK
Blende)
Einbauhöhe: +0,85 m über OKFB (OK Waschtischplatte)

Leitdetail/ Ausführungsplanung/ Plannummer:
u.a. FL-003 Fliesenspiegel_EG-WCs
FL-005 Fliesenspiegel_OG-WCs

Abrechnungsgrundlage Stück Waschtisch (allseitig zu
reinigen) inkl. dazugehöriger Leitungen/ Rohre,
Armaturen und Ausstattungen.
Menge: 8,000 St

**16.01.560 Waschtischrückwand, ESG/farbig emailliert, reinigen**
Rückwand aus Einscheibensicherheitsglas (ESG),
rechteckig, rahmenlos, Rückseite farbig emailliert, als
Spritzschutz über der Waschtischplatte, reinigen bis
zum Erreichen einer schmutz- und schlierenfreien
Oberfläche, inkl. Entfernen von Schutzfolien und
Etiketten, Nachreinigen und polieren.

Einbauhöhe: UK ESG-Glasscheibe = OK Waschtischplatte (+
0,85 m ü. OKFF)

Anzahl x Abmesungen B/H:
8 St. x 1300/350 mm

Leitdetail/ Ausführungsplanung/ Plannummer:
u.a. FL-003 Fliesenspiegel_EG-WCs
FL-005 Fliesenspiegel_OG-WCs

Abrechnungsgrundlage: Stück Waschtischrückwand (ESG)
Menge: 8,000 St

**16.01.570 Wandspiegel über Waschbecken, reinigen**
Wandspiegel als Kristallspiegel über Waschbecken,
rechteckig, rahmenlos, reinigen bis zum Erreichen einer
schmutz- und schlierenfreien Oberfläche, inkl.
Entfernen von Schutzfolien und Etiketten, Nachreinigen
und polieren.

Einbau-/ Montagehöhe (UK Spiegel): + 1,20 m über OKFF

Anzahl x Abmesungen B/H:
1 St. x 600/900 mm
8 St. x 1300/1060 mm

Leitdetail/ Ausführungsplanung/ Plannummer:
u.a. FL-002 Fliesenspiegel L0.11 - WC/ Dusche
FL-003 Fliesenspiegel_EG-WCs
FL-005 Fliesenspiegel_OG-WCs

Abrechnungsgrundlage: Stück Wandspiegel
Menge: 9,000 St

**16.01.580 Sanitäre Anlagen, Sanitärporzellan, reinigen**
Sanitäre Anlagen wie Handwaschbecken, Klosett, Urinale
u.dgl. aus Sanitärporzellan mit geeigneten
Reinigungsmitteln allseitig nass reinigen und polieren,
einschl. der Versorgungs- und Ablaufarmaturen,
Leitungen, Rohre, Beschläge, Waschtischunterbauten,
Accessoires wie Toilettenpapier-, Bürsten-,
Handtuchhalter, Kleiderhaken, Seifenspender, Ablagen
etc. bis zum Erreichen einer schmutz- und
schlierenfreien Oberfläche.

Abweichen von Resten wie Schutzfolien, Aufkleber etc.
und schlierenfrei wischen, inkl. Nachtrocknung in einem
Arbeitsgang.

Sanitärporzellan ist gründlich mit desinfizierenden
Mitteln nass zu reinigen, Armaturen sind zu polieren,
inkl. Aufsprühen eines Reinigungs- und Pflegemittels in
einem Arbeitsgang.

Abrechnungsgrundlage: Stück Sanitärporzelan (WB,
Klosett etc.) inkl. dazugehöriger Leitungen/ Rohre,
Armaturen und Ausstattungen (z.B. 1 St. Klosett
einschl. WC-Deckel/ Brille, Papier-, Bürstenhalter
etc.).
Menge: 24,000 St

**16.01.590 Ausgussbecken, Stahl/emailliert, reinigen**
Ausgussbecken aus emailliertem Stahl mit geeigneten
Reinigungsmitteln allseitig nass reinigen und polieren,
einschl. der Versorgungs- und Ablaufarmaturen,
Leitungen, Rohre, Ablagen etc. bis zum Erreichen einer
schmutz- und schlierenfreien Oberfläche.

Abweichen von Resten wie Schutzfolien, Aufkleber etc.
und schlierenfrei wischen, inkl. Nachtrocknung in einem
weiteren Arbeitsgang.

Abrechnungsgrundlage: Stück Ausgussbecken inkl.
dazugehöriger Leitungen/ Rohre, Armaturen und
Ausstattungen
Menge: 4,000 St

**16.01.600 Dusch-Trennwände, HPL-Schichtstoff, reinigen**
Duschtrennwand, HPL-beschichtet, allseitig durch
feuchtes Abwischen aller Elemente mit einem leichten,
geeigneten Reinigungsmittel reinigen bis zum Erreichen
einer schmutz- und schlierenfreien Oberfläche, inkl.
Nasswischen bei starken Verschmutzungen, Nachreinigen
und Konservieren/ Polieren.

Elementhöhe: bis+ 2,40 m

Abrechnungsgrundlage: einfache Trennwandfläche
(beidseitig zu reinigen)!
Menge: 2,500 m2

**16.01.610 Kabelpritschen mit Elektrokabeln reinigen, Raumhöhe bis 3,65 m**
*** Bezugsbeschreibung
Kabelpritschen mit aufliegenden Elektrokabeln trocken
von Baustaub u.dgl. absaugen (Saug- und Bürstensystem),
inkl. Anheben der Elektrokabel/ -kabelbündel etc.;
Kabelbezeichnungen dürfen nicht entfernt oder
unleserlich gemacht werden.

Kabelpritschen in unterschiedlichen Längen,
Abmessungen, Anzahl der aufliegenden Elektrokabeln,
inkl. sämtlicher Zubehör-, Form-/ Verbindungsteile,
Anbindungen, Verschraubungen, Halterungen,
Verankerungen etc.; Materialien u.a. Stahlblech
verzinkt.

Ausführung in zeitlich und räumlich voneinander
getrennten Arbeitsabschnitten und Abstimmung mit
Bauleitung und Fremdgewerken (TGA, Trockenbau etc.).

Inkl. notwendiger Leitern oder Gerüste (bauseits wird
kein Gerüst gestellt).

Inkl. Erschwernis und Mehraufwendungen für beengte
Platzverhältnisse im Deckenzwischenraum (bauseits
Grund-/Tragprofile, Schnellabhänger, tlw. hohe
Installationsdichte etc.); Mehraufwand ist im
Einheitspreis einzukalkulieren.

Abhangdecken zum Zeitpunkt der Reinigung nicht
geschlossen; die Reinigung der Kabelpritschen erfolgt
vor dem bauseitigen Schließen der Decken.

Kabelpritschen B/H: 340/48 mm, 200/60 bis 500/60 mm
Raumhöhe: bis +3,65 m ab OKFB (bis UK Rohdecke)

Abrechnungsgrundlage: m Länge Kabelpritsche, unabhängig
von unterschiedlichen Breiten, Einbaulagen,
unterschiedlicher Kabelanzahl und Durchmesser
aufliegender/zu reinigender Elektrokabel/-bündel,
Längen etc.

Hinweis: Diese Position kommt nur außerhalb der
Technikzentralen zur Abrechnung, innerhalb der
Technikflächen erfolgt die Abrechnung über die Position
01.720 "Gebäudeausstattung Technikflächen, reinigen".
Menge: 650,000 m

**16.01.620 Kabelpritschen mit Elektrokabeln reinigen, Raumhöhe bis 5,85 m (>3,65 m)**
*** gemäß Ausführungsbeschreibung Kabelpritschen mit Elektrokabeln reinigen, Raumhöhe bis
*** wie Position 16.01.610
Kabelpritschen mit Kabeln aller Art reinigen wie zuvor
beschrieben, jedoch

Raumhöhe bis +5,85 m ab OKFF (>3,65 m über OKFB).

Inkl. Mehraufwand aufgrund der Einbauhöhen/ -lagen,
Aufbau, Bereithaltung und Abbau erforderlicher
Arbeitsgerüste etc. (in Einheitspreis
einzukalkulieren).
Menge: 850,000 m

**16.01.630 TGA-Installationsleitungen/-rohre reinigen, bis DN 250, Raumhöhe bis 3,65 m**
*** Bezugsbeschreibung
TGA-Installationsleitungen aller Art (freiliegende
Rohrleitungen, isoliert und/ oder nicht isoliert etc.)
u.a. im Deckenzwischenraum (UK Rohdecke/ OK AHD) bzw.
in Räumen ohne geschlossene Abhangdecken in
unterschiedlichen Längen, Durchmessern, rund, vertikal,
horizontal, schräg, starr und/ oder flexibel, feucht
abwischen zum Erreichen einer schmutzfreien Oberfläche
(Staub- und Fettfreiheit), inkl. sämtlicher Zubehör-,
Form- und Verbindungsteile, Anbindungen, Schalter,
Handräder; Ventile, Verteiler, Verschraubungen,
Klappen, Schieber, Halterungen, Verankerungen, Trag-/
Unterkonstruktionen etc.; Materialien u.a. Stahlblech
verzinkt.

Ausführung in zeitlich und räumlich voneinander
getrennten Arbeitsabschnitten und Abstimmung mit
Bauleitung und Fremdgewerken (TGA, Trockenbau etc.).

Inkl. Säubern der Außenabdeckungen und
Wandeinbauhülsen, Entfernen von Aufklebern,
Schutzfolien etc. in Abstimmung mit Fachgewerken/
Objektüberwachung, Nasswischen und Nachreinigen bei
starken Verschmutzungen.

Inkl. notwendiger Leitern oder Gerüste (bauseits wird
kein Gerüst gestellt).

Inkl. Erschwernis und Mehraufwendungen für beengte
Platzverhältnisse im Deckenzwischenraum (bauseits
Grund-/Tragprofile, Schnellabhänger, tlw. hohe
Installationsdichte etc.); Mehraufwand ist im
Einheitspreis einzukalkulieren.

Abhangdecken zum Zeitpunkt der Reinigung nicht
geschlossen; die Reinigung der Installationsleitungen
erfolgt vor dem bauseitigen Schließen der Decken.

Durchmesser: DN 80 bis DN 250
Raumhöhe: bis +3,65 m ab OKFB (bis UK Rohdecke)

Abrechnungsgrundlage: m Länge Installationsleitungen/
-rohre, unabhängig von unterschiedlichen Längen,
Größen, Durchmesser, Einbaulagen etc.

Hinweis: Diese Position kommt nur außerhalb der
Technikzentralen zur Abrechnung, innerhalb der
Technikflächen Abrechnung über die Position 01.720
"Gebäudeausstattung Technikflächen, reinigen".
Menge: 615,000 m

**16.01.640 TGA-Installationsleitungen/-rohre reinigen, bis DN 450, Raumhöhe bis 3,65 m**
TGA-Installationsleitungen/-rohre aller Art reinigen
wie beschrieben, jedoch

Durchmesser: bis DN 450 (>DN 250)
Raumhöhe: bis +3,65 m ab OKFB (bis UK Rohdecke)
Menge: 85,000 m

**16.01.650 TGA-Installationsleitungen/-rohre reinigen, bis DN 250, R.-höhe bis 5,85 m (>3,65 m)**
*** gemäß Ausführungsbeschreibung TGA-Installationsleitungen/-rohre reinigen, bis DN 250,
*** wie Position 16.01.630
TGA-Installationsleitungen/-rohre aller Art reinigen
wie beschrieben, jedoch

Durchmesser: DN 80 bis DN 250
Raumhöhe bis +5,85 m ab OKFF (>3,65 m über OKFB).

Inkl. Mehraufwand aufgrund der Einbauhöhen/ -lagen,
Aufbau, Bereithaltung und Abbau erforderlicher
Arbeitsgerüste etc. (in Einheitspreis
einzukalkulieren).
Menge: 260,000 m

**16.01.660 TGA-Installationsleitungen/-rohre reinigen, bis DN 450, R.-höhe bis 5,85 m (>3,65 m)**
*** gemäß Ausführungsbeschreibung TGA-Installationsleitungen/-rohre reinigen, bis DN 250,
*** wie Position 16.01.630
TGA-Installationsleitungen/-rohre aller Art reinigen
wie beschrieben, jedoch

Durchmesser: bis DN 450 (>DN 250)
Raumhöhe bis +5,85 m ab OKFF (>3,65 m über OKFB).

Inkl. Mehraufwand aufgrund der Einbauhöhen/ -lagen,
Aufbau, Bereithaltung und Abbau erforderlicher
Arbeitsgerüste etc. (in Einheitspreis
einzukalkulieren).
Menge: 40,000 m

**16.01.670 Lüftungskanäle (Außenseite) reinigen, Raumhöhe bis 3,65 m**
*** Bezugsbeschreibung
Lüftungskanäle aller Art u.a. im Deckenzwischenraum (UK
Rohdecke/ OK AHD) bzw. in Räumen ohne geschlossene
Abhangdecken in unterschiedlichen Längen, Kantenlängen,
Abmessungen, gerade/eckig, vertikal, horizontal,
schräg, starr, Oberfläche feucht von außen abwischen
zum Erreichen einer schmutzfreien Oberfläche (Staub-
und Fettfreiheit), inkl. sämtlicher Zubehör-, Form- und
Verbindungsteile, Anbindungen, Schalter, Handräder;
Ventile, Verteiler, Verschraubungen, Klappen, Schieber,
Halterungen, Verankerungen, Trag-/ Unterkonstruktionen
etc.; Materialien u.a. Stahlblech verzinkt in
Falzausführung.

Ausführung in zeitlich und räumlich voneinander
getrennten Arbeitsabschnitten und Abstimmung mit
Bauleitung und Fremdgewerken (TGA, Trockenbau etc.).

Inkl. Säubern der Außenabdeckungen und
Wandeinbauhülsen, Entfernen von Aufklebern und
Schutzfolien in Abstimmung mit Fachgewerken/
Objektüberwachung, Nasswischen und Nachreinigen bei
starken Verschmutzungen.

Inkl. notwendiger Leitern oder Gerüste (bauseits wird
kein Gerüst gestellt).

Inkl. Erschwernis und Mehraufwendungen für beengte
Platzverhältnisse im Deckenzwischenraum (bauseits
Grund-/Tragprofile, Schnellabhänger, tlw. hohe
Installationsdichte etc.); Mehraufwand ist im
Einheitspreis einzukalkulieren.

Abhangdecken zum Zeitpunkt der Reinigung nicht
geschlossen; die Reinigung der Installationsleitungen
erfolgt vor dem bauseitigen Schließen der Decken.

Kantenlänge: zwischen "bis 500 mm" und "über 2000 mm"
(Hauptmassen Kantenlänge "bis 500 mm" und "über 1000 -
1500 mm")
Raumhöhe: bis +3,65 m ab OKFB (bis UK Rohdecke)

Abrechnungsgrundlage: m2 Lüftungskanal (allseitig
Außenseite), unabhängig von unterschiedlichen Längen,
Kantenlängen, Abmessungen, Einbaulagen etc.

Hinweis: Diese Position kommt nur außerhalb der
Technikzentralen zur Abrechnung, innerhalb der
Technikflächen Abrechnung über die Position 01.720
"Gebäudeausstattung Technikflächen, reinigen".
Menge: 3080,000 m2

**16.01.680 Lüftungskanäle (Außenseite) reinigen, Raumhöhe bis 5,85 me (>3,65 m)**
*** gemäß Ausführungsbeschreibung Lüftungskanäle (Außenseite) reinigen, Raumhöhe bis 3,65
*** wie Position 16.01.670
Lüftungskanäle, gerade/eckig, aus verzinktem Feinblech
in Falzausführung, reinigen wie beschrieben, jedoch

Raumhöhe bis +5,85 m ab OKFF (>3,65 m über OKFB).

Inkl. Mehraufwand aufgrund der Einbauhöhen/ -lagen,
Aufbau, Bereithaltung und Abbau erforderlicher
Arbeitsgerüste etc. (in Einheitspreis
einzukalkulieren).
Menge: 1450,000 m2

**16.01.690 Mehraufwand, Abhangdecken abklappen/öffnen, schließen**
Öffnen von elementierten Abhangdecken im Zuge der
vorbeschriebenen Reinigung von
TGA-Installationsleitungen/ -rohre, Lüftungskanäle etc.
durch Abklappen der Deckenelemente und Schließen nach
Abschluss der Reinigungsarbeiten, als Mehraufwand.

Sorgfältiges Abklappen und Schließen mit besonderer
Vorsicht unter Beachtung der Herstellerrichtlinien.

Deckensysteme: Kassettendecke mit geklemmten/
abklappbaren Metallkassetten, Streckmetalldecke mit
eingehängten/ abklappbaren Streckmetall-
Deckenelementen mit rückseitig eingeklebter
Vliesauflage
Abmessungen: 1250/600 mm (Grundraster Metallkassette),
625/1850 mm (Grundraster Streckmetallkassette)
Menge: 250,000 m2

**16.01.700 Gebäudeausstattung Büroflächen, reinigen**
*** Bezugsbeschreibung
Feinreinigung der Gebäudeausstattung der Büroflächen
und angrenzenden Flurbereiche durch Reinigen und
Abwischen aller Schalter, Taster, Steckdosen,
Brüstungskanäle, Beleuchtungskörper, Lampen,
Einbauleuchten, Rauchmelder, Heizkörper einschl.
Anbindungen, Armaturen, Ventile, Handhebel, Mobiliar,
Beschilderungen, Deckenelemente/ Deckensegel,
Streckmetalldecken, Revisionsklappen, Abwischen der
Lüftungskanäle, freiliegenden Elektro- und
Rohrleitungen in isoliertem, gedämmten/ ungedämmtem
Zustand sowie aller sonstigen Einbauten in
unterschiedlichen Abmessungen, Größen, Formen und
Formaten, Einbauhöhen etc., evtl. notwendiger Leitern
und Arbeitsgerüste; alle Oberflächen sind von jeglichen
Rückständen, Aufklebern und Flecken zu befreien, zu
säubern und trocken zu reiben (schlierenfrei), einschl.
Nasswischen bei starken Verschmutzungen, Nachreinigen
und Konservieren/ Polieren.

Raumhöhe: bis +3,65 m ab OKFB (bis UK Rohdecke)

Abrechnungsgrundlage: m2 Netto-Grundfläche (v.g.
Büroflächen + Flure)
Menge: 1775,000 m2

**16.01.710 Gebäudeausstattung Sanitärräume, reinigen**
*** gemäß Ausführungsbeschreibung Gebäudeausstattung Büroflächen, reinigen
*** wie Position 16.01.700
Gebäudeausstattung Fein-/ Endreingen wie zuvor
beschrieben, jedoch

Ausführung in Sanitär-, Nass- und Reinigungsräumen.

Raumhöhe: bis +4,00 m ab OKFB (bis UK Abhangdecke)

Abrechnungsgrundlage: m2 Netto-Grundfläche (v.g.
Sanitärräume etc.)
Menge: 185,000 m2

**16.01.720 Gebäudeausstattung Technikflächen, reinigen**
*** gemäß Ausführungsbeschreibung Gebäudeausstattung Büroflächen, reinigen
*** wie Position 16.01.700
Gebäudeausstattung Fein-/ Endreingen wie zuvor
beschrieben, jedoch

Ausführung in Technikräumen (ELT, PV, SiBe, HAR, etc.),
Schächte mit Gitterrostboden und Stahlgeländer, inkl.
Reinigen der technischen Einrichtungen, Heizungs-,
Schalt-, Lüftungsanlagen, sämtlicher Zubehörteile,
sichtbarer An- und Einbauteile, Leitungen aller Art
innerhalb der Technikflächen, Hebeanlage,
Entrauchungsklappen etc.

Abrechnungsgrundlage: m2 Netto-Grundfläche (v.g.
Technikräume etc.)
Menge: 330,000 m2

**16.01.730 Gebäudeausstattung Nutzflächen, reinigen**
*** gemäß Ausführungsbeschreibung Gebäudeausstattung Büroflächen, reinigen
*** wie Position 16.01.700
Gebäudeausstattung Fein-/ Endreingen wie zuvor
beschrieben, jedoch

Reinigung von Gebäudeausstattungen der Nutzflächen
(z.B. Müllraum, Anstellräume, PuMi etc.),
Verkehrsflächen, die nicht zum Treppenhaus gezählt
werden (z.B. Schleusen, Foyer, Anlieferung etc.),
Lager- und Archivierungsbereiche (Bibliothek, Fotothek,
Archiiv, Großobjekte etc.), inkl. Reinigen der
technischen Einrichtungen, sichtbarer An- und
Einbauteile, Poller, Rammschutzbügel,
Kantenschutzprofile/ -winkel, Auffangwannen etc.

Raumhöhe: bis +5,85 m ab OKFB (bis UK Rohdecke)

Abrechnungsgrundlage: m2 Netto-Grundfläche (v.g.
Nutzflächen etc.)
Menge: 7775,000 m2

#### 16.02 Baugrobreinigung

**16.02.010 Schutzabdeckung aufnehmen, entsorgen**
Entfernen und Entsorgen vorhandener Schutzabdeckungen
jeglicher Art (z.B. PE-Folien, Tetrapackpapier,
folienkaschiertes Kartonpapier, Vlies o.dgl.), die zum
Schutz der Bodenbeläge bauseits im Gebäudeinneren
verlegt und anschließend nicht durch das jeweilige
Fremdgewerk entfernt wurden, inkl. Absaugen der
Abdeckung mittels Staubsauger vor dem Aus-/Rückbau;
rückstandslosem Entfernen und Beseitigen der
Schutzmaßnahmen (ohne Kleberänder etc.).

Der Rück-/ Ausbau ist sorgfältig und mit der gebotenen
Vorsicht auszuführen (Endbeläge/ -oberflächen,
Sichtestriche, Sichtbetonflächen etc.).

Ausführung in verschiedenen Räumen in unterschiedlichen
Geschossen zu unterschiedlichen Zeiten im gesamten
Gebäude, inkl. Umsetzen von in den Räumen gelagerten
Materialien, Gegenständen etc.

Beseitigen durch getrenntes Sammeln, sortiert nach
Abfallschlüssel (AVV), transportieren im und aus dem
Gebäude heraus, auf dem Baugelände entsorgen in
bauseits bereitgestellten Abfall-/ Bauschuttcontainern
gem. Abfallentsorgungskonzept (Entsorgungslogistik),
inkl. ggf. erforderlicher Nachsortierung.

Abrechnungsgrundlage: m2 Schutzabdeckung
(Netto-Raumfläche), komplett für alle Aufbauschichten,
unabhängig von unterschiedlichen Ausführungsarten
(PE-Folien, Tetrapackpapier, Vlies etc.), Anzahl der
Schutzlagen, Raumgrößen, Einzelabmessungen, Formaten
etc.
Menge: 700,000 m2

**16.02.020 Schutzabdeckung (mehrlagig) aufnehmen, entsorgen**
Entfernen und Entsorgen vorhandener Schutzabdeckungen
jeglicher Art wie in Position 02.10 beschrieben, jedoch
Schutzabdeckung mehrlagig (z.B. PE-Folie,
Tetrapackpapier, folienkaschiertem Kartonpapier, Vlies,
Hartfaser-/ Mehrschichtplatten o.dgl.).
Menge: 1000,000 m2

**16.02.030 Schutzabdeckung Treppen (mehrlagig), aufnehmen, entsorgen**
Entfernen und Entsorgen vorhandener Schutzabdeckungen
jeglicher Art wie in Position 02.10 beschrieben, jedoch
Schutzabdeckung mehrlagig (z.B. PE-Folie,
Tetrapackpapier, folienkaschiertem Kartonpapier, Vlies,
Hartfaser-/ Mehrschichtplatten o.dgl.); Ausführung auf
Stb.-Treppenläufe, TRH- Podeste (Zwischenpodeste) etc.
Menge: 90,000 m2

**16.02.040 Baugrobreinigung, Bodenflächen**
Baugrobreinigung von verschiedenen Räumen im gesamten
Gebäude, inkl. Umsetzen von in den Räumen gelagerten
Materialien und Gegenständen in Abstimmung mit der
örtlichen Objektüberwachung.

Leistungsumfang Baugrobreinigung (nur auf ausdrückliche
Anweisung):
Entfernen lose aufliegender Verschmutzungen
(Kronkorken, Zigarettenkippen, Sand, Steine,
Kabelreste, Bohr- und Schleifstaub, Mörtel und
Putzreste etc.) von Fußböden, Ablagen, Fensterbänken
und TGA-Einbauten, grobe Bodenverschmutzungen durch
gründliches Fegen bzw. Staubsaugen von Bodenflächen
entfernen und angefallenden Schmutz fachgerecht in die
vom Baustellenlogistiker des AG bereit gestellten
Container auf dem Baugelände entsorgen. Bauschutt und
groben Unrat jeglicher Art (z.B. Papier, Kunststoff,
Glas-, Metall-, Holzreste etc.) im Gebäudeinneren, in
allen Geschossen, beseitigen durch getrenntes Sammeln,
aus dem Gebäude transportieren und fachgerecht in die
vom Baustellenlogistiker des AG bereit gestellten
Container auf dem Baugelände entsorgen. Andere
Verschmutzungsarten ähnlicher Art sind ebenfalls in
gleicher Weise zu reiningen.

Es ist grundsätzlich davon auszugehen, dass die
Ausführung der Arbeiten in zeitlich und räumlich
versetzten Abschnitten erfolgt, inkl.
Materialtransport.

Bodenflächen / Bauteil- Qualitäten:
Räume mit Hartstoffestrich
Räume mit imprägnierten Sichtbetonflächen
Räume mit Beschichteten Bodenflächen (Epoxidharz bzw.
ölfest)
Räume mit Fliesenbelag
Sauberlaufzonen im Eingangsbereich EG + 1.OG
(Dachlandschaft)

Abrechnungsgrundlage: m2 zu reinigende Bodenfläche
(Netto-Raumfläche)

Ausführung nur auf ausdrückliche Anordnung der
örtlichen Objektüberwachung.
Menge: 7500,000 m2

**16.02.050 Baugrobreinigung, Treppenstufen (TRH)**
Baugrobreinigung von Bodenflächen in verschiedenen
Räumen im gesamten Gebäude wie zuvor beschrieben,
jedoch

Reinigung von Tritt- und Setzstufen der Treppenstufen/
-läufe (Treppenhäuser, FT-Treppenläufe,
Sichtbetonstufen als Keilstufen, ohne Unterschneidung).

Lauf-/Stufenbreiten: 1,30 m (Regelausführung)
Steigungsverhältnis: 17,50 - 18,57/ 27,5 cm
(Regelausführung)

Abrechnungsgrundlage: St. zu reinigende Treppenstufe
(Tritt- und Setzstufe).

Ausführung nur auf ausdrückliche Anordnung der
örtlichen Objektüberwachung.
Menge: 296,000 St

**16.02.060 Baugrobreinigung, Außenbereich**
Baugrobreinigung im Außenbereich u.a. auf Geh-, Fahr-,
Park- und Dachflächen, Baustelleneinrichtungsflächen
etc., auf unterschiedlichen Untergründen, Belägen und
Freiflächen, inkl. Umsetzen von gelagerten Materialien
und Gegenständen in Abstimmung mit der örtlichen
Objektüberwachung.

Leistungsumfang Baugrobreinigung (nur auf ausdrückliche
Anweisung):
Absammeln und Entfernen loser Verunreinigungen und
Verschmutzungen, grobem Bauschutt, Restwerkstoffen,
Verpackungen, Baumüll (z.B. Papier, Kunststoff, Glas-,
Metall-, Holzreste etc.), gründliches Abkehren und
Fegen der zu reinigenden Flächen, angefallenden Schmutz
durch getrenntes Sammeln fachgerecht in die vom
Baustellenlogistiker des AG bereit gestellten Container
auf dem Baugelände entsorgen.

Andere Verschmutzungsarten wie Wurzelwerk,
Pflanzenreste und ähnliches im Gebäudeumfeld sind
ebenfalls in gleicher Weise zu entfernen.

Es ist grundsätzlich davon auszugehen, dass die
Ausführung der Arbeiten in zeitlich und örtlich
versetzten Abschnitten im Bereich der Baustelle
erfolgt, inkl. Materialtransport.

Abrechnungsgrundlage: m2 zu reinigende Boden-, Dach-
und/oder Freiflächen im Außenbereich

Ausführung nur auf ausdrückliche Anordnung der
örtlichen Objektüberwachung.
Menge: 9450,000 m2

#### 16.03 Dokumentation / Stundenlohnarbeiten

*Hinweis*
Dokumentation / Revisionsunterlagen

**16.03.010 Dokumentation inkl. DGNB-Unterlagen, digital**
Teil des Leistungsumfangs des AN ist die Übergabe einer
vollständigen Dokumentation der gesamten, durch den AN
Gebäudereinigung ausgeführten Leistung.

Zusätzlich ist in dieser Position der Aufwand für die
Dokumentation, Listenführung, Listenabstimmung etc. aus
dem Dokument "Besondere Vorbemerkungen zur geplanten
DGNB-Zertifizierung" für den eigenen Leistungsumfang
einzukalkulieren.

Die Dokumentationsunterlagen sind 2-fach digital (1x
DVD/ CD-ROM und 1x als USB-Stick bzw. alternativ auf
der Projektplattform "MyProject") zu übergeben, soweit
keine anderen Regelungen in den Vertragsunterlagen
vereinbart werden.

Jeder Dateiordner erhält ein vollständiges
Inhaltsverzeichnis mit Auflistung aller
Dokumentationsunterlagen, die für den Nachweis der
Leistungen erforderlich sind.

Insbesondere sind dies detailierte Planunterlagen,
welche zum ordnungsgemäßen Nachweis der eigenen
Bauleistungen dienen, Nachweise über bestimmte
Eigenschaften von Bauteilen, Baustoffen, Einbauten etc.
für alle zur Verwendung kommenden Produkte und die
daran gestellten Anforderungen, Eignungsnachweise,
Abnahmen, Gewährleistungen etc.

Dem AG ist vor Erstellung der abschließenden Unterlagen
ein Leseexemplar vorzulegen und drei Wochen zum
Korrekturlesen einzuräumen.

Planunterlagen sind als .pdf- Datei und in einem
kompatiblen Zeichenaustauschformat z.B. dxf/ dwg zu
übergeben. Alle die Wartung betreffenden Unterlagen
sind in einem geordneten Dateiordner abzulegen.

Abrechnungshinweis:
Der Preis ist als Pauschale anzubieten. Die Vergütung
erfolgt aus EDV technischen Gründen mit der
Mengeneinheit Stück (1 Stück).

Über diese Position kann maximal 1 Stück abgerechnet
werden.

Aufmass und Abrechnung 1 St. = Übergabe der kompletten
und vollständigen Dokumentationen/ DGNB-Unterlagen wie
beschrieben.
Menge: 1,000 St

**16.03.020 Revisionsunterlagen, digital**
Teil des Leistungsumfangs des AN ist die Übergabe von
vollständigen Revisionsunterlagen der gesamten, durch
den AN Gebäudereinigung ausgeführten Leistung.

Die Revisionsunterlagen sind 2-fach digital (1x DVD/
CD-ROM und 1x als USB-Stick bzw. alternativ auf der
Projektplattform "MyProject") zu übergeben, soweit
keine anderen Regelungen in den Vertragsunterlagen
vereinbart werden.

Jeder Dateiordner erhält ein vollständiges
Inhaltsverzeichnis mit Auflistung aller
Revisionsunterlagen, die notwendig sind, um
unbeteiligten Dritten einen störungsfreien Betrieb, die
Wartung und Instandhaltung des Gebäudes sowie spätere
Umbauten und Erweiterungen samt weiterführender
Dokumentation auf dem Stand der Revisionsunterlagen zu
ermöglichen.

Insbesondere sind dies genaue technische Beschreibungen
und Datenblätter, Produktdatenblätter, Zulassungen/
Z.i.E, Fachunternehmerbescheinigungen,
Übergabeberichte, Prüfprotokolle, Ersatzteillisten etc.

Dem AG ist vor Erstellung der abschließenden Unterlagen
ein Leseexemplar vorzulegen und drei Wochen zum
Korrekturlesen einzuräumen.

Planunterlagen sind als .pdf- Datei und in einem
kompatiblen Zeichenaustauschformat z.B. dxf/ dwg zu
übergeben. Alle die Wartung betreffenden Unterlagen
sind in einem geordneten Dateiordner abzulegen.

Abrechnungshinweis:
Der Preis ist als Pauschale anzubieten. Die Vergütung
erfolgt aus EDV technischen Gründen mit der
Mengeneinheit Stück (1 Stück).

Über diese Position kann maximal 1 Stück abgerechnet
werden.

Aufmass und Abrechnung 1 St. = Übergabe der kompletten
und vollständigen Revisionsunterlagen wie beschrieben.
Menge: 1,000 St

*Hinweis*
Stundenlohnarbeiten auf besondere Anordnung

Stundenlohnarbeiten dürfen nur auf besondere Anordnung
der Objektüberwachung geleistet werden.

Vergütung nach dieser Position erfolgt nur in
Ausnahmefällen nach ausdrücklicher vorheriger Anordnung
der Objektüberwachung, wenn die Abrechnung
unvorhergesehener Arbeiten nach Leistung und
Einheitspreis nicht möglich ist.

Im Preis enthalten sind alle Zusatz- und Nebenkosten
wie Auslöse, Fahrkosten, Überstundensätze etc.

Der Verrechnungssatz für die jeweiligen Arbeitskräfte
umfasst sämtliche Aufwendungen wie Lohn- und
Gehaltskosten, Auslöse, Fahrkosten, Überstundensätze,
sonstige Zuschläge, lohngebundene und lohnabhängige
Kosten, sonstige Sozialkosten, Gemeinkosten, Wagnis und
Gewinn, einschließlich der Kosten für die Werkzeuge und
Hilfsmittel (Handgeräteeinsätze), Erschwerniszuschläge.

Sonntags- und Feiertagszuschläge werden gesondert gem.
Tarif vergütet.

Zusätzliche Leistungen sind grundsätzlich vor
Ausführung bei der Objektüberwachung anzumelden und
schriftlich freigeben zu lassen. Nachweis und Anmeldung
gemäß VOB/B.

Tageslohnzettel, die nicht von der Objektüberwachung
schriftlich anerkannt sind, werden bei der Abrechnung
nicht berücksichtigt.

**16.03.030 Stundenlohnarbeiten Facharbeiter LG 3**
Stundenlohnarbeiten durch Arbeitskräfte auf Anordnung
des AG ausführen.
Hier: Facharbeiter Stundensatz LG 3
Die vorangegangenen Vorbemerkungen sind zu beachten.
Menge: 20,000 h

**16.03.040 Stundenlohnarbeiten Auszubildender Stundensatz LG 2**
Stundenlohnarbeiten durch Arbeitskräfte auf Anordnung
des AG ausführen.
Hier: Auszubildender Stundensatz LG 2
Die vorangegangenen Vorbemerkungen sind zu beachten.
Menge: 20,000 h

**16.03.050 Stundenlohnarbeiten Helfer LG 1**
Stundenlohnarbeiten durch Arbeitskräfte auf Anordnung
des AG ausführen.
Hier: Helfer Stundensatz LG 1
Die vorangegangenen Vorbemerkungen sind zu beachten.
Menge: 20,000 h

**16.03.060 An- und Abfahrten auf Anordnung AG**
An- und Abfahrt auf Anforderung AG, inkl. Zeitaufwand
für 2 Facharbeiter.
Menge: 10,000 St

USt %: 19,00
